# Régulateur électronique de tension, encastré

- Propriété du fichier: CYPE INGENIEROS, S.A.
- Format: FIEBDC-3/2002
- Devise: EUR
- Coûts indirects: 3.00 %
- Frais généraux: 13.00 %
- Bénéfice: 6.00 %
- TVA: 20.00 %

## T Équipements techniques

### TL Installations électriques

#### TLL Appareillage

**TLL240** U Régulateur électronique de tension, encastré.
Régulateur électronique de tension avec commande rotative, gamme basique, avec bouchon et bouton, de couleur blanche et plaque de finition 1 poste, de couleur blanche. Installation encastrée.
Critère d'évaluation économique: Le prix ne comprend pas la boîte d'encastrement pour appareillage.
Inclut: Montage, connexion et contrôle de son bon fonctionnement.
Critère pour le métré: Nombre d'unités prévues, selon documentation graphique du Projet.
Critère pour le mémoire: On mesurera le nombre d'unités réellement exécutées selon les spécifications du Projet.

| Code | U | Désignation | Quantité | Prix | Montant |
|---|---|---|---|---|---|
| mt33gbg250a | U | Régulateur électronique de tension avec commande rotative, à encastrer, gamme basique, de 230 V de tension d'alimentation, pour lampes à incandescence ou halogènes, de 40 à 500 W de puissance totale installée, lampes halogènes à bas voltage avec transformateur électromagnétique, de 40 à 500 VA de puissance totale installée et lampes halogènes à bas voltage avec transformateur électronique de 40 à 300 VA de puissance totale installée, avec le fusible de protection de 2,5 A d'intensité nominale, selon EN 60669. (matériau) | 1.000 | 99.80 | 99.80 |
| mt33gbg255a | U | Bouchon et bouton, pour régulateur électronique de tension avec commande rotative, gamme basique, de couleur blanche. (matériau) | 1.000 | 3.44 | 3.44 |
| mt33gbg950a | U | Plaque de finition 1 poste, gamme basique, de couleur blanche. (matériau) | 1.000 | 1.94 | 1.94 |
| mo003 | h | Compagnon professionnel III/CP2 électricien. (main-d'œuvre) | 0.190 | 30.20 | 5.74 |
| % | % | Frais de chantier des unités d'ouvrage | 2 % | 110.92 | 2.22 |
|  |  | Coûts directs |  |  | 113.14 |
