# Regard

- Propriété du fichier: CYPE INGENIEROS, S.A.
- Format: FIEBDC-3/2002
- Devise: EUR
- Coûts indirects: 3.00 %
- Frais généraux: 13.00 %
- Bénéfice: 6.00 %
- TVA: 20.00 %

## T Équipements techniques

### TP Installations de distribution de l'eau

#### TPA Accessoires

**TPA090** U Regard.
Fourniture et montage de regard enterré, de dimensions intérieures 30x30x30, préfabriqué en polypropylène, sur dallage en béton massif C20/25 (X0(F); D20; S2; Cl 1,0) de 15 cm d'épaisseur, avec couvercle préfabriqué en PVC, pour l'hébergement de la vanne.
Critère d'évaluation économique: Le prix ne comprend la vanne, l'excavation ni le remblai de l'arrière.
Inclut: Implantation. Coulage et compactage du béton pour la réalisation du dallage. Mise en place du regard préfabriqué. Exécution des trous pour le passage des tubes. Connexion des tubes au regard. Mise en place du couvercle.
Critère pour le métré: Nombre d'unités prévues, selon documentation graphique du Projet.
Critère pour le mémoire: On mesurera le nombre d'unités réellement exécutées selon les spécifications du Projet.

| Code | U | Désignation | Quantité | Prix | Montant |
|---|---|---|---|---|---|
| mt10hmf030p | m³ | Béton massif C20/25 (X0(F); D20; S2; Cl 1,0), prêt à l'emploi, selon NF EN 206. (matériau) | 0.054 | 115.00 | 6.21 |
| mt11arp100a | U | Regard en polypropylène, 30x30x30 cm. (matériau) | 1.000 | 50.43 | 50.43 |
| mt08aaa010a | m³ | Eau. (matériau) | 0.006 | 1.50 | 0.01 |
| mt11arp050c | U | Couvercle en PVC, pour regard de plomberie de 30x30 cm, avec fermeture hermétique au passage des odeurs méphitiques. (matériau) | 1.000 | 30.86 | 30.86 |
| au00auh040 |  | Vibreur de béton, électrique. | 1.000 | 0.00 | 0.00 |
| mo020 | h | Compagnon professionnel III/CP2 construction. (main-d'œuvre) | 0.500 | 29.25 | 14.63 |
| mo113 | h | Ouvrier d'exécution I/OE1 construction. (main-d'œuvre) | 0.370 | 24.51 | 9.07 |
| % | % | Frais de chantier des unités d'ouvrage | 2 % | 111.21 | 2.22 |
|  |  | Coûts directs |  |  | 113.43 |
