# Démontage d'un adoucisseur d'eau

- Propriété du fichier: CYPE INGENIEROS, S.A.
- Format: FIEBDC-3/2002
- Devise: EUR
- Coûts indirects: 3.00 %
- Frais généraux: 13.00 %
- Bénéfice: 6.00 %
- TVA: 20.00 %

## T Équipements techniques

### TP Installations de distribution de l'eau

#### TPD Dépose

**TPD040** U Démontage d'un adoucisseur d'eau.
Démontage d'un adoucisseur d'eau, d'une électrovanne, de vannes d'isolement et d'un robinet de vidange, avec des moyens manuels, sans affecter la stabilité des éléments constructifs auxquels il peut être fixé, et chargement manuel dans le camion ou la benne.
Inclut: Démontage de l'élément. Obturation des conduites connectées à l'élément. Retrait et stockage du matériau démonté. Nettoyage des restes d'ouvrage. Chargement manuel du matériau démonté et des restes d'ouvrage dans le camion ou la benne.
Critère pour le métré: Nombre d'unités prévues, selon documentation graphique du Projet.
Critère pour le mémoire: On mesurera le nombre d'unités réellement démontées selon les spécifications du Projet.

| Code | U | Désignation | Quantité | Prix | Montant |
|---|---|---|---|---|---|
| mo107 | h | Ouvrier professionnel II/OP plombier. (main-d'œuvre) | 0.240 | 25.99 | 6.24 |
| % | % | Frais de chantier des unités d'ouvrage | 2 % | 6.24 | 0.12 |
|  |  | Coûts directs |  |  | 6.36 |
