# Démontage d'une tuyauterie de distribution d'eau

- Propriété du fichier: CYPE INGENIEROS, S.A.
- Format: FIEBDC-3/2002
- Devise: EUR
- Coûts indirects: 3.00 %
- Frais généraux: 13.00 %
- Bénéfice: 6.00 %
- TVA: 20.00 %

## T Équipements techniques

### TP Installations de distribution de l'eau

#### TPD Dépose

**TPD110** m Démontage d'une tuyauterie de distribution d'eau.
Démontage d'une tuyauterie de distribution d'eau, placée superficiellement, de n'importe quelle classe de matériau et de section, avec des moyens manuels, et chargement manuel dans le camion ou la benne.
Critère d'évaluation économique: Le prix comprend le démontage des accessoires, des pièces spéciales et des systèmes de fixation.
Inclut: Démontage de l'élément. Obturation des conduites connectées à l'installation. Retrait et stockage du matériau démonté. Nettoyage des restes d'ouvrage. Chargement manuel du matériau démonté et des restes d'ouvrage dans le camion ou la benne.
Critère pour le métré: Longueur mesurée selon documentation graphique du Projet.
Critère pour le mémoire: On mesurera la longueur réellement démontée selon les spécifications du Projet.

| Code | U | Désignation | Quantité | Prix | Montant |
|---|---|---|---|---|---|
| mo113 | h | Ouvrier d'exécution I/OE1 construction. (main-d'œuvre) | 0.182 | 24.51 | 4.46 |
| % | % | Frais de chantier des unités d'ouvrage | 2 % | 4.46 | 0.09 |
|  |  | Coûts directs |  |  | 4.55 |
