# Démontage d'un réseau d'évacuation intérieure

- Propriété du fichier: CYPE INGENIEROS, S.A.
- Format: FIEBDC-3/2002
- Devise: EUR
- Coûts indirects: 3.00 %
- Frais généraux: 13.00 %
- Bénéfice: 6.00 %
- TVA: 20.00 %

## T Équipements techniques

### TP Installations de distribution de l'eau

#### TPD Dépose

**TPD190** U Démontage d'un réseau d'évacuation intérieure.
Démontage d'un réseau d'installation intérieure d'évacuation, depuis la prise de chaque appareil sanitaire jusqu'à la colonne de chute, en laissant la dite colonne de chute bouchée, pour une surface de salle d'eau de 4 m², avec des moyens manuels, et chargement manuel dans le camion ou la benne.
Critère d'évaluation économique: Le prix comprend l'obturation des conduites connectées à l'élément.
Inclut: Démontage de l'élément. Obturation des conduites connectées à l'élément. Retrait et stockage du matériau démonté. Nettoyage des restes d'ouvrage. Chargement manuel du matériau démonté et des restes d'ouvrage dans le camion ou la benne.
Critère pour le métré: Nombre d'unités prévues, selon documentation graphique du Projet.
Critère pour le mémoire: On mesurera le nombre d'unités réellement démontées selon les spécifications du Projet.

| Code | U | Désignation | Quantité | Prix | Montant |
|---|---|---|---|---|---|
| mo107 | h | Ouvrier professionnel II/OP plombier. (main-d'œuvre) | 6.440 | 25.99 | 167.38 |
| % | % | Frais de chantier des unités d'ouvrage | 2 % | 167.38 | 3.35 |
|  |  | Coûts directs |  |  | 170.73 |
