# Filtre d'eaux pluviales, installé sur la descente de gouttière

- Propriété du fichier: CYPE INGENIEROS, S.A.
- Format: FIEBDC-3/2002
- Devise: EUR
- Coûts indirects: 3.00 %
- Frais généraux: 13.00 %
- Bénéfice: 6.00 %
- TVA: 20.00 %

## T Équipements techniques

### TQ Installations d'évacuation des eaux usées

#### TQR Récupération des eaux pluviales

**TQR030** U Filtre d'eaux pluviales, installé sur la descente de gouttière.
Filtre d'eaux pluviales autonettoyant, avec une entrée de 110 mm de diamètre et deux sorties, une de 110 mm de diamètre et une de 50 mm de diamètre, avec la possibilité de changement de mode de fonctionnement pour été et hiver, installé sur la descente de gouttière.
Inclut: Implantation. Connexion.
Critère pour le métré: Nombre d'unités prévues, selon documentation graphique du Projet.
Critère pour le mémoire: On mesurera le nombre d'unités réellement exécutées selon les spécifications du Projet.

| Code | U | Désignation | Quantité | Prix | Montant |
|---|---|---|---|---|---|
| mt36fpg010a | U | Filtre d'eaux pluviales autonettoyant, avec une entrée de 110 mm de diamètre et deux sorties, une de 110 mm de diamètre et une de 50 mm de diamètre, avec la possibilité de changement de mode de fonctionnement pour été et hiver, à installer en descente. (matériau) | 1.000 | 40.00 | 40.00 |
| mo008 | h | Compagnon professionnel III/CP2 plombier. (main-d'œuvre) | 0.200 | 30.20 | 6.04 |
| mo107 | h | Ouvrier professionnel II/OP plombier. (main-d'œuvre) | 0.200 | 25.99 | 5.20 |
| % | % | Frais de chantier des unités d'ouvrage | 2 % | 51.24 | 1.02 |
|  |  | Coûts directs |  |  | 52.26 |
