# Station de contrôle avec électropompe auto-aspirante

- Propriété du fichier: CYPE INGENIEROS, S.A.
- Format: FIEBDC-3/2002
- Devise: EUR
- Coûts indirects: 3.00 %
- Frais généraux: 13.00 %
- Bénéfice: 6.00 %
- TVA: 20.00 %

## T Équipements techniques

### TQ Installations d'évacuation des eaux usées

#### TQR Récupération des eaux pluviales

**TQR050** U Station de contrôle avec électropompe auto-aspirante.
Station de contrôle pour la récupération des eaux pluviales, de 550x265x595 mm, avec électropompe autoaspirante, débit maximal 80 l/min, hauteur maximale d'impulsion 20 m, pression maximale de travail 4,5 bar, avec moteur avec variateur de fréquence incorporé, de 0,8 kW, alimentation à 220/240 V et 50-60 Hz, panneau de contrôle avec écran led, vannes d'isolement, connexion à l'alimentation en eau potable de 3/4" de diamètre, connexion de l'alimentation en eau du réservoir pour la récupération des eaux pluviales de 1" de diamètre, connexion avec la tuyauterie d'évacuation de 50 mm de diamètre, borne de raccordement électrique et interrupteur de niveau avec flotteur, contrepoids et câble de 15 m de longueur. Comprend les éléments de fixation.
Inclut: Implantation. Mise en place et fixation. Connexion et contrôle de son bon fonctionnement.
Critère pour le métré: Nombre d'unités prévues, selon documentation graphique du Projet.
Critère pour le mémoire: On mesurera le nombre d'unités réellement exécutées selon les spécifications du Projet.

| Code | U | Désignation | Quantité | Prix | Montant |
|---|---|---|---|---|---|
| mt37eqp010a | U | Station de contrôle pour la récupération des eaux pluviales, de 550x265x595 mm, avec électropompe autoaspirante, débit maximal 80 l/min, hauteur maximale d'impulsion 20 m, pression maximale de travail 4,5 bar, avec moteur avec variateur de fréquence incorporé, de 0,8 kW, alimentation à 220/240 V et 50-60 Hz, panneau de contrôle avec écran led, vannes d'isolement, connexion à l'alimentation en eau potable de 3/4" de diamètre, connexion de l'alimentation en eau du réservoir pour la récupération des eaux pluviales de 1" de diamètre, connexion avec la tuyauterie d'évacuation de 50 mm de diamètre, borne de raccordement électrique et interrupteur de niveau avec flotteur, contrepoids et câble de 15 m de longueur, avec éléments de fixation. (matériau) | 1.000 | 2187.40 | 2187.40 |
| mo008 | h | Compagnon professionnel III/CP2 plombier. (main-d'œuvre) | 1.000 | 30.20 | 30.20 |
| mo107 | h | Ouvrier professionnel II/OP plombier. (main-d'œuvre) | 1.000 | 25.99 | 25.99 |
| % | % | Frais de chantier des unités d'ouvrage | 2 % | 2243.59 | 44.87 |
|  |  | Coûts directs |  |  | 2288.46 |
