# Communicateur téléphonique pour ligne fixe vers téléphone particulier

- Propriété du fichier: CYPE INGENIEROS, S.A.
- Format: FIEBDC-3/2002
- Devise: EUR
- Coûts indirects: 3.00 %
- Frais généraux: 13.00 %
- Bénéfice: 6.00 %
- TVA: 20.00 %

## T Équipements techniques

### TS Systèmes de sécurité

#### TSN Transmetteurs et communicateurs d'alarme

**TSN030** U Communicateur téléphonique pour ligne fixe vers téléphone particulier.
Communicateur téléphonique par ligne fixe à un téléphone particulier, avec envoi d'un message d'alarme vocal, de 249x185x68 mm, avec clavier et écran LCD, deux entrées d'alarme et deux sorties, microphone et haut-parleur pour enregistrement du message vocal, cinq DEL de visualisation de l'état du système, mémoire non volatile en absence d'alimentation, protection anti-ouverture et espace pour batterie de 12 V et 2,2 Ah. Comprend les éléments de fixation.
Inclut: Implantation. Fixation au parement. Montage, connexion et contrôle de son bon fonctionnement.
Critère pour le métré: Nombre d'unités prévues, selon documentation graphique du Projet.
Critère pour le mémoire: On mesurera le nombre d'unités réellement exécutées selon les spécifications du Projet.

| Code | U | Désignation | Quantité | Prix | Montant |
|---|---|---|---|---|---|
| mt41ing190a | U | Communicateur téléphonique par ligne fixe à un téléphone particulier, avec envoi d'un message d'alarme vocal, de 249x185x68 mm, avec clavier et écran LCD, deux entrées d'alarme et deux sorties, microphone et haut-parleur pour enregistrement du message vocal, cinq DEL de visualisation de l'état du système, mémoire non volatile en absence d'alimentation, protection anti-ouverture et espace pour batterie de 12 V et 2,2 Ah. Comprend les éléments de fixation. (matériau) | 1.000 | 281.96 | 281.96 |
| mo006 | h | Compagnon professionnel III/CP2 installateur de réseaux et d'équipements de détection et de sécurité. (main-d'œuvre) | 0.250 | 30.20 | 7.55 |
| mo105 | h | Ouvrier professionnel II/OP installateur de réseaux et d'équipements de détection et de sécurité. (main-d'œuvre) | 0.250 | 25.99 | 6.50 |
| % | % | Frais de chantier des unités d'ouvrage | 2 % | 296.01 | 5.92 |
|  |  | Coûts directs |  |  | 301.93 |
