# Point d'interconnexion de câbles coaxiaux

- Propriété du fichier: CYPE INGENIEROS, S.A.
- Format: FIEBDC-3/2002
- Devise: EUR
- Coûts indirects: 3.00 %
- Frais généraux: 13.00 %
- Bénéfice: 6.00 %
- TVA: 20.00 %

## T Équipements techniques

### TT Installations de télécommunication

#### TTX Réseaux de câbles co-axiaux

**TTX100** U Point d'interconnexion de câbles coaxiaux.
Point d'interconnexion de câbles coaxiaux pour réseau de distribution avec typologie en étoile, constitué d'armoire en polyester renforcé de fibre de verre, de 210x310x160 mm, comme registre principal de câbles coaxiaux et 6 connecteurs type "F" à compression, pour câble RG-6. Comprend la plaque de montage, la porte avec serrure, les accessoires nécessaires à une installation correcte, les pièces spéciales et les fixations.
Inclut: Mise en place de l'armoire. Mise en place des connecteurs. Connexion et contrôle de son bon fonctionnement.
Critère pour le métré: Nombre d'unités prévues, selon documentation graphique du Projet.
Critère pour le mémoire: On mesurera le nombre d'unités réellement exécutées selon les spécifications du Projet.

| Code | U | Désignation | Quantité | Prix | Montant |
|---|---|---|---|---|---|
| mt40mtm050a | U | Armoire en polyester renforcé de fibre de verre, de 210x310x160 mm, avec plaque de montage perforée en aluminium et porte avec serrure. (matériau) | 1.000 | 84.16 | 84.16 |
| mt40cfr020a | U | Connecteur type "F" à compression, pour câble coaxial RG-6. (matériau) | 6.000 | 0.24 | 1.44 |
| mo001 | h | Compagnon professionnel III/CP2 installateur en télécommunications. (main-d'œuvre) | 0.650 | 30.20 | 19.63 |
| mo056 | h | Ouvrier professionnel II/OP installateur en télécommunications. (main-d'œuvre) | 0.650 | 25.99 | 16.89 |
| % | % | Frais de chantier des unités d'ouvrage | 2 % | 122.12 | 2.44 |
|  |  | Coûts directs |  |  | 124.56 |
