# Contrôle centralisé

- Propriété du fichier: CYPE INGENIEROS, S.A.
- Format: FIEBDC-3/2002
- Devise: EUR
- Coûts indirects: 3.00 %
- Frais généraux: 13.00 %
- Bénéfice: 6.00 %
- TVA: 20.00 %

## T Équipements techniques

### TV Climatisation et ventilation

#### TVB Système Toshiba à débit de réfrigérant variable

**TVB210** U Contrôle centralisé.
Contrôle central à distance, pour contrôle d'au maximum 64 unités intérieures d'air conditionné connectées à un réseau TCC-Link, individuellement et globalement, modèle TCB-SC640U-E "TOSHIBA", avec écran rétro-éclairé, sélection du mode de fonctionnement, contrôle de la vitesse du ventilateur et contrôle des lames.
Critère d'évaluation économique: Le prix ne comprend ni la canalisation ni le câblage électrique d'alimentation.
Inclut: Implantation. Mise en place et fixation. Mise en place et fixation des accessoires. Connexion.
Critère pour le métré: Nombre d'unités prévues, selon documentation graphique du Projet.
Critère pour le mémoire: On mesurera le nombre d'unités réellement exécutées selon les spécifications du Projet.

| Code | U | Désignation | Quantité | Prix | Montant |
|---|---|---|---|---|---|
| mt42tsb651a | U | Contrôle central à distance, pour contrôle d'au maximum 64 unités intérieures d'air conditionné connectées à un réseau TCC-Link, individuellement et globalement, modèle TCB-SC640U-E "TOSHIBA", avec écran rétro-éclairé, sélection du mode de fonctionnement, contrôle de la vitesse du ventilateur et contrôle des lames. (matériau) | 1.000 | 1234.00 | 1234.00 |
| mo005 | h | Compagnon professionnel III/CP2 installateur de climatisation. (main-d'œuvre) | 1.000 | 30.20 | 30.20 |
| mo104 | h | Ouvrier professionnel II/OP installateur de climatisation. (main-d'œuvre) | 1.000 | 25.99 | 25.99 |
| % | % | Frais de chantier des unités d'ouvrage | 2 % | 1290.19 | 25.80 |
|  |  | Coûts directs |  |  | 1315.99 |
