# Contrôle centralisé de l'installation de climatisation

- Propriété du fichier: CYPE INGENIEROS, S.A.
- Format: FIEBDC-3/2002
- Devise: EUR
- Coûts indirects: 3.00 %
- Frais généraux: 13.00 %
- Bénéfice: 6.00 %
- TVA: 20.00 %

## T Équipements techniques

### TV Climatisation et ventilation

#### TVE Dispositifs de contrôle centralisé

**TVE010** U Contrôle centralisé de l'installation de climatisation.
Contrôle centralisé de l'installation de climatisation constitué des les éléments suivants: contrôleur d'étage (BC), ayant la capacité de gérer jusqu'à 60 ventilo-convecteurs via un bus de communication, configurable pour 2 tubes uniquement froid ou uniquement chaud, 2 tubes froid et chaud avec ou sans l'appui de résistances électriques et 4 tubes; interface homme-machine (HMI), pour visualisation et configuration, avec écran LCD illuminé, avec 8 lignes de texte en plusieurs langues; adaptateur de refroidisseur (relais + bornes); transformateur pour contrôleur d'étage; sonde de température extérieure pour contrôleur d'étage; boîte en PVC pour contrôleur d'étage, de 380x300x120 mm; alimentateur de bus; câble de bus de communications de 1 paire, de 1 mm² de section, torsadée de 5 tours par mètre. Totalement monté, connecté et testé.
Inclut: Implantation. Mise en place et fixation des éléments. Connexion au réseau électrique.
Critère pour le métré: Nombre d'unités prévues, selon documentation graphique du Projet.
Critère pour le mémoire: On mesurera le nombre d'unités réellement exécutées selon les spécifications du Projet.

| Code | U | Désignation | Quantité | Prix | Montant |
|---|---|---|---|---|---|
| mt42cnt010a | U | Contrôleur d'étage (BC), ayant la capacité de gérer jusqu'à 60 ventilo-convecteurs via un bus de communication, configurable pour 2 tubes uniquement froid ou uniquement chaud, 2 tubes froid et chaud avec ou sans l'appui de résistances électriques et 4 tubes. (matériau) | 1.000 | 1319.00 | 1319.00 |
| mt42cnt020a | U | Adaptateur de refroidisseur (relais + bornes). (matériau) | 1.000 | 47.00 | 47.00 |
| mt42cnt030a | U | Transformateur pour contrôleur d'étage. (matériau) | 1.000 | 58.00 | 58.00 |
| mt42cnt050a | U | Sonde de température extérieure pour contrôleur d'étage. (matériau) | 1.000 | 38.00 | 38.00 |
| mt42cnt060a | U | Boîte en PVC pour contrôleur d'étage, de 380x300x120 mm. (matériau) | 1.000 | 75.00 | 75.00 |
| mt42cnt070a | U | Alimentateur de bus. (matériau) | 1.000 | 425.00 | 425.00 |
| mt42cnt040a | U | Interface homme-machine (HMI), pour visualisation et configuration, avec écran LCD illuminé, avec 8 lignes de texte en plusieurs langues. (matériau) | 1.000 | 502.00 | 502.00 |
| mt42cnt120a | m | Câble de bus de communications de 1 paire, de 1 mm² de section, torsadée de 5 tours par mètre. (matériau) | 100.000 | 5.20 | 520.00 |
| mo005 | h | Compagnon professionnel III/CP2 installateur de climatisation. (main-d'œuvre) | 2.040 | 30.20 | 61.61 |
| mo104 | h | Ouvrier professionnel II/OP installateur de climatisation. (main-d'œuvre) | 2.040 | 25.99 | 53.02 |
| % | % | Frais de chantier des unités d'ouvrage | 2 % | 3098.63 | 61.97 |
|  |  | Coûts directs |  |  | 3160.60 |
