# Démontage d'une lampe de lampadaire

- Propriété du fichier: CYPE Ingenieros S.A.
- Format: FIEBDC-3/2016
- Logiciel: Générateur de prix de la construction. CYPE Ingenieros, S.A.
- Date: 24/05/2024
- Devise: EUR
- Coûts indirects: 3 %
- Frais généraux: 13 %
- Bénéfice: 6 %
- TVA: 20 %

## A VRD et aménagements extérieurs

### AE Éclairage extérieur

#### AED Dépose

**AED030** U Démontage d'une lampe de lampadaire.
Démontage d'une lampe de lampadaire d'entre 6 et 12 m de hauteur, et chargement manuel dans le camion ou la benne.
Inclut: Démontage de l'élément. Retrait et stockage du matériau démonté. Nettoyage des restes d'ouvrage. Chargement manuel du matériau démonté et des restes d'ouvrage dans le camion ou la benne.
Critère pour le métré: Nombre d'unités prévues, selon documentation graphique du Projet.
Critère pour le mémoire: On mesurera le nombre d'unités réellement démontées selon les spécifications du Projet.

| Code | U | Désignation | Quantité | Prix | Montant |
|---|---|---|---|---|---|
| mq07cce010a | h | Camion avec nacelle élévatrice à bras articulé de 16 m de hauteur maximale de travail et 260 kg de charge maximale. (matériel) | 0.1 | 21.26 | 2.126 |
| mo003 | h | Compagnon professionnel III/CP2 électricien. (main-d'œuvre) | 0.097 | 30.2 | 2.929 |
| mo102 | h | Ouvrier professionnel II/OP électricien. (main-d'œuvre) | 0.097 | 25.99 | 2.521 |
| % | % | Frais de chantier des unités d'ouvrage | 2 % | 7.576 | 0.152 |
|  |  | Coûts directs |  |  | 7.728 |

Déchets:
- démolition: ruo170203 Plastique. (composant de déchet); quantité 0.35 kg; Code CED 17 02 03; Masse de l'élément 1 kg; Volume 0.001667 m3
- démolition: ruo170407 Métaux mélangés. (composant de déchet); quantité 1.4 kg; Code CED 17 04 07; Masse de l'élément 1 kg; Volume 0.000667 m3
- démolition: ruo200121 Tubes fluorescents et autres déchets contenant du mercure. (composant de déchet); quantité 0.05 kg; Code CED 20 01 21; Masse de l'élément 1 kg; Volume 0.001667 m3
