# Clôture de pièces préfabriquées type brise-vent, sur un mur

- Propriété du fichier: CYPE Ingenieros S.A.
- Format: FIEBDC-3/2016
- Logiciel: Générateur de prix de la construction. CYPE Ingenieros, S.A.
- Date: 27/03/2024
- Devise: EUR
- Coûts indirects: 3 %
- Frais généraux: 13 %
- Bénéfice: 6 %
- TVA: 20 %

## A VRD et aménagements extérieurs

### AL Clôtures et divisions

#### ALM Murs

**ALM040** m Clôture de pièces préfabriquées type brise-vent, sur un mur.
Clôture constituée de 6 pièces préfabriquées type brise-vent en béton de couleur blanche, de section rectangulaire, de 6x17x60 cm, en position verticale, posées avec du mortier de ciment et de chaux, industriel, M-5, sur un mur en maçonnerie ou en béton; avec, pièces couvre-murs préfabriquées de 20x7x100 cm et bases préfabriquées de 14x2,5x100 cm.
Inclut: Nettoyage et préparation du bord de l'appui. Présentation et montage à sec des pièces. Mise en place des pièces. Jointoiement et profilage des joints avec du mortier de ciment.
Critère pour le métré: Longueur mesurée selon documentation graphique du Projet.
Critère pour le mémoire: On mesurera la longueur réellement exécutée selon les spécifications du Projet.

| Code | U | Désignation | Quantité | Prix | Montant |
|---|---|---|---|---|---|
| mt08aaa010a | m³ | Eau. (matériau) | 0.022 | 1.5 | 0.033 |
| mt09mif010Ma | t | Mortier industriel pour maçonnerie, de ciment et chaux, couleur blanche, catégorie M-5 (résistance à la compression 5 N/mm²), fourni en sacs, selon NF EN 998-2. (matériau) | 0.122 | 107.48 | 13.113 |
| mt20cvh010a | U | Pièce préfabriquée type brise-vent en béton de couleur blanche, de section rectangulaire, de 6x17x60 cm, pour clôture. (matériau) | 6 | 15.9 | 95.400 |
| mt20cvh030a | m | Base préfabriquée en béton de couleur blanche, de 14x2,5x100 cm pour l'appui de la pièce couvre-murs. (matériau) | 1 | 6.98 | 6.980 |
| mt20cvh040a | m | Pièce couvre-murs préfabriquée en béton de couleur blanche, de 20x7x100 cm. (matériau) | 1 | 16.39 | 16.390 |
| mo041 | h | Compagnon professionnel III/CP2 VRD espaces publics. (main-d'œuvre) | 0.48 | 29.25 | 14.040 |
| mo087 | h | Ouvrier professionnel II/OP VRD espaces publics. (main-d'œuvre) | 0.821 | 26.02 | 21.362 |
| % | % | Frais de chantier des unités d'ouvrage | 2 % | 167.318 | 3.346 |
|  |  | Coûts directs |  |  | 170.664 |

Déchets:
- pose: mt09mif010Ma; facteur de déchet 0.0063
- pose: mt20cvh010a Pièce préfabriquée type brise-vent en béton de couleur blanche, de section rectangulaire, de 6x17x60 cm, pour clôture; facteur de déchet 0.0248
- pose: mt20cvh030a Base préfabriquée en béton de couleur blanche, de 14x2,5x100 cm pour l'appui de la pièce couvre-murs; facteur de déchet 0.0248
- pose: mt20cvh040a Pièce couvre-murs préfabriquée en béton de couleur blanche, de 20x7x100 cm; facteur de déchet 0.0239687

## Ressources

**mt08aaa010a** m³ Eau
Données techniques: Coût énergétique 60.000 MJ; Émission de CO2 30.000 kg

**mt09mif010Ma** t Mortier industriel pour maçonnerie
Données techniques: Coût énergétique 2101.336 MJ; Émission de CO2 182.161 kg; Code CED 17 01 01; Masse de l'élément 1000 kg; Volume 0.666667 m3
Déchets:
- emballage: re150101 Emballages en papier et en carton. (composant de déchet); quantité 14.286 kg; Code CED 15 01 01; Masse de l'élément 1 kg; Volume 0.001333 m3
- emballage: re170201 Bois. (composant de déchet); quantité 0.769 kg; Code CED 17 02 01; Masse de l'élément 1 kg; Volume 0.000909 m3
- emballage: re170203 Plastique. (composant de déchet); quantité 0.301 kg; Code CED 17 02 03; Masse de l'élément 1 kg; Volume 0.001667 m3

**mt20cvh010a** U Pièce préfabriquée type brise-vent en béton de couleur blanche, de section rectangulaire, de 6x17x60 cm, pour clôture
Données techniques: Coût énergétique 5.400 MJ; Émission de CO2 2.339 kg; Code CED 17 01 01; Masse de l'élément 14 kg; Volume 0.009333 m3
Déchets:
- emballage: re170201 Bois; quantité 0.001 kg
- emballage: re170203 Plastique; quantité 0.05 kg

**mt20cvh030a** m Base préfabriquée en béton de couleur blanche, de 14x2,5x100 cm pour l'appui de la pièce couvre-murs
Données techniques: Coût énergétique 3.751 MJ; Émission de CO2 1.363 kg; Code CED 17 01 01; Masse de l'élément 8.1 kg; Volume 0.0054 m3
Déchets:
- emballage: re170201 Bois; quantité 0.003 kg
- emballage: re170203 Plastique; quantité 0.032 kg

**mt20cvh040a** m Pièce couvre-murs préfabriquée en béton de couleur blanche, de 20x7x100 cm
Données techniques: Coût énergétique 4.178 MJ; Émission de CO2 3.151 kg; Code CED 17 01 01; Masse de l'élément 20 kg; Volume 0.013333 m3
Déchets:
- emballage: re170201 Bois; quantité 0.003 kg
- emballage: re170203 Plastique; quantité 0.033 kg
