# Installation d'un système d'épuisement des eaux, dans un micropuits de pompage

- Propriété du fichier: CYPE Ingenieros S.A.
- Format: FIEBDC-3/2016
- Logiciel: Générateur de prix de la construction. CYPE Ingenieros, S.A.
- Date: 27/03/2024
- Devise: EUR
- Coûts indirects: 3 %
- Frais généraux: 13 %
- Bénéfice: 6 %
- TVA: 20 %

## A VRD et aménagements extérieurs

### AT Terrassement

#### ATP Systèmes de pompage

**ATP070** U Installation d'un système d'épuisement des eaux, dans un micropuits de pompage.
Déplacement, montage et démontage d'un système d'épuisement des eaux, avec pompe submersible de puits, de 25 m³/h, dans un micropuits de pompage de 180 mm de diamètre et jusqu'à 14 m de profondeur, pour l'évacuation et la canalisation à une cote supérieure et à une distance allant jusqu'à 12 m, de la pompe au collecteur périmétrique ou au point de déversement, afin d'éviter le recyclage des eaux. Comprend le tube d'impulsion jusqu'à sa connexion au collecteur périmétrique ou au point de déversement, la vanne de réglage de débit, la vanne antiretour, le cadre de protection, les sondes de niveau, filtres pour éviter le transport des fines, les accessoires, les unions et les pièces spéciales pour l'installation de la pompe et sa connexion au réseau électrique.
Critère d'évaluation économique: Le prix ne comprend pas le micropuits de pompage.
Inclut: Transport au chantier. Montage du système. Démontage du système. Retrait du chantier.
Critère pour le métré: Nombre d'unités prévues, selon documentation graphique du Projet.
Critère pour le mémoire: On mesurera le nombre d'unités réellement exécutées selon les spécifications du Projet.

| Code | U | Désignation | Quantité | Prix | Montant |
|---|---|---|---|---|---|
| mq12bau055a | U | Transport, mise en oeuvre et retrait de système d'épuisement des eaux en micropuits de pompage de 180 mm de diamètre et jusqu'à 14 m de profondeur, avec pompe submersible de puits, de 25 m³/h, comprend les tuyaux d'impulsion jusqu'à leur connexion avec le connecteur périmétrique ou le point de déversement, la vanne de régulation de débit, le clapet de non retour, le cadre de protection, les sondes de niveau, les filtres, les accessoires, les unions et les pièces spéciales pour l'installation de la pompe et sa connexion au réseau électrique. (matériel) | 1 | 2531.31 | 2531.310 |
| % | % | Frais de chantier des unités d'ouvrage | 2 % | 2531.310 | 50.626 |
|  |  | Coûts directs |  |  | 2581.936 |
