# Potelet fixe en fonte

- Propriété du fichier: CYPE Ingenieros S.A.
- Format: FIEBDC-3/2016
- Logiciel: Générateur de prix de la construction. CYPE Ingenieros, S.A.
- Date: 27/03/2024
- Devise: EUR
- Coûts indirects: 3 %
- Frais généraux: 13 %
- Bénéfice: 6 %
- TVA: 20 %

## A VRD et aménagements extérieurs

### AV Espaces verts et mobilier urbain

#### AVT Bornes et potelets

**AVT010** U Potelet fixe en fonte.
Potelet en fonte, de 820x185 mm, finition avec peinture antioxydante de couleur noire, fixé avec chevilles et vis en acier à une surface support (non comprise dans ce prix). Totalement monté.
Inclut: Implantation des alignements et des niveaux. Mise en place et fixation des pièces.
Critère pour le métré: Nombre d'unités prévues, selon documentation graphique du Projet.
Critère pour le mémoire: On mesurera le nombre d'unités réellement exécutées selon les spécifications du Projet.

| Code | U | Désignation | Quantité | Prix | Montant |
|---|---|---|---|---|---|
| mt52mug010a | U | Potelet en fonte, de 820x185 mm, finition avec peinture antioxydante de couleur noire. (matériau) | 1 | 195.32 | 195.320 |
| mt52mug200h | U | Répercussion, dans la mise en place de potelet, d'éléments de fixation sur surface support: chevilles et vis en acier. (matériau) | 1 | 3.98 | 3.980 |
| mo041 | h | Compagnon professionnel III/CP2 VRD espaces publics. (main-d'œuvre) | 0.4 | 29.25 | 11.700 |
| mo087 | h | Ouvrier professionnel II/OP VRD espaces publics. (main-d'œuvre) | 0.2 | 26.02 | 5.204 |
| % | % | Frais de chantier des unités d'ouvrage | 2 % | 216.204 | 4.324 |
|  |  | Coûts directs |  |  | 220.528 |

## Ressources

**mt52mug010a** U Potelet en fonte, de 820x185 mm, finition avec peinture antioxydante de couleur noire
Données techniques: Coût énergétique 413.863 MJ; Émission de CO2 28.745 kg
Déchets:
- emballage: re150101 Emballages en papier et en carton. (composant de déchet); quantité 3.617 kg; Code CED 15 01 01; Masse de l'élément 1 kg; Volume 0.001333 m3
