# Trituration des déchets de la construction

- Propriété du fichier: CYPE Ingenieros S.A.
- Format: FIEBDC-3/2016
- Logiciel: Générateur de prix de la construction. CYPE Ingenieros, S.A.
- Date: 27/03/2024
- Devise: EUR
- Coûts indirects: 3 %
- Frais généraux: 13 %
- Bénéfice: 6 %
- TVA: 20 %

## D Gestion de déchets

### DN Non dangereux

#### DND Trituration des déchets

**DND010** m³ Trituration des déchets de la construction.
Trituration sur le chantier des déchets de construction et/ou de démolition à l'exception des déchets en pierre naturelle, avec des moyens mécaniques, et chargement dans le camion.
Critère pour le métré: Volume théorique, estimé à partir du poids et de la densité apparente des différents matériaux qui composent les déchets, selon documentation graphique du Projet.
Critère pour le mémoire: On mesurera, y compris le foisonnement, le volume de déchets réellement traité selon les spécifications du Projet.

| Code | U | Désignation | Quantité | Prix | Montant |
|---|---|---|---|---|---|
| mq05rcd010a | h | Triturateur à marteaux pour déchets de construction et de démolition à l'exception des déchets en pierre naturelle, avec capacité de traitement de 10 à 25 m³/h, avec tapis d'alimentation, transportable manuellement. (matériel) | 0.06 | 11.5 | 0.690 |
| mo112 | h | Ouvrier d'exécution I/OE2 construction. (main-d'œuvre) | 0.06 | 25.31 | 1.519 |
| % | % | Frais de chantier des unités d'ouvrage | 2 % | 2.209 | 0.044 |
|  |  | Coûts directs |  |  | 2.253 |
