# Habillage d'une baie de façade, en polystyrène expansé

- Propriété du fichier: CYPE Ingenieros S.A.
- Format: FIEBDC-3/2016
- Logiciel: Générateur de prix de la construction. CYPE Ingenieros, S.A.
- Date: 27/03/2024
- Devise: EUR
- Coûts indirects: 3 %
- Frais généraux: 13 %
- Bénéfice: 6 %
- TVA: 20 %

## E Enveloppe et finition extérieure

### EC Éléments complémentaires de façade

#### ECH Habillages

**ECH050** m Habillage d'une baie de façade, en polystyrène expansé.
Habillage d'une baie de façade, en polystyrène expansé avec recouvrement de mortier acrylique, de 155x45 mm; placé avec du mortier adhésif; et scellement des joints entre pièces et des assemblages avec les murs avec un adhésif à base de polyuréthane. Comprend les pointes métalliques pour la fixation provisoire des pièces à surface support.
Critère d'évaluation économique: Le prix ne comprend pas le revêtement.
Inclut: Préparation de la surface d'appui. Implantation des pièces. Découpe des pièces. Application du mortier. Mise en place, aplomb, nivellement et alignement des pièces. Scellement des joints. Mise en place des pointes métalliques. Ponçage des joints. Retrait des pointes métalliques. Nettoyage.
Critère pour le métré: Longueur mesurée par son plus grand développement linéaire, selon documentation graphique du Projet.
Critère pour le mémoire: On mesurera, par son plus grand développement linéaire, la longueur réellement exécutée selon les spécifications du Projet, y compris la longueur qui pourrait être perdue dans les onglets.

| Code | U | Désignation | Quantité | Prix | Montant |
|---|---|---|---|---|---|
| mt28bau010a | kg | Mortier adhésif, composé de ciment, liants organiques, granulat de 0,6 mm de taille maximale et additifs, pour adhérer et renforcer les panneaux isolants, et comme couche de base, préalablement mélangé avec de l'eau. (matériau) | 1.47 | 1.25 | 1.838 |
| mt20rpe010a | m | Habillage d'une baie de façade, en polystyrène expansé avec recouvrement de mortier acrylique, de 155x45 mm, fourni en pièces jusqu'à 1,22 m de longueur. (matériau) | 1.05 | 15.04 | 15.792 |
| mt20wwa031 | U | Cartouche de 310 cm³ d' adhésif à base de polyuréthane, imperméable. (matériau) | 0.25 | 17.57 | 4.393 |
| mt08var070 | kg | Pointes métalliques à tête large. (matériau) | 0.2 | 7.9 | 1.580 |
| mt28mop310ma | kg | Mortier acrylique, couleur blanche, composé de résines acryliques, pigments minéraux et additifs organiques et inorganiques, antimoisissure, perméable à la vapeur d'eau et avec résistance au vieillissement, à la contamination urbaine et aux rayons UV, pour revêtement dans les parements extérieurs. (matériau) | 0.1 | 3.01 | 0.301 |
| mo020 | h | Compagnon professionnel III/CP2 construction. (main-d'œuvre) | 0.25 | 29.25 | 7.313 |
| mo113 | h | Ouvrier d'exécution I/OE1 construction. (main-d'œuvre) | 0.5 | 24.51 | 12.255 |
| % | % | Frais de chantier des unités d'ouvrage | 2 % | 43.472 | 0.869 |
|  |  | Coûts directs |  |  | 44.341 |

Déchets:
- pose: mt28bau010a; facteur de déchet 0.0063
- pose: mt20rpe010a; facteur de déchet 0.0467
- pose: mt20wwa031 Cartouche de 310 cm³ d' adhésif à base de polyuréthane, imperméable; facteur de déchet 0.03
- pose: mt08var070 Pointes métalliques à tête large; facteur de déchet 0.0045
- pose: mt28mop310ma; facteur de déchet 0.05606

## Ressources

**mt28bau010a** kg Mortier adhésif
Données techniques: Coût énergétique 6.644 MJ; Émission de CO2 0.130 kg; Code CED 17 01 01; Masse de l'élément 1 kg; Volume 0.000667 m3
Déchets:
- emballage: re150101 Emballages en papier et en carton. (composant de déchet); quantité 0.012 kg; Code CED 15 01 01; Masse de l'élément 1 kg; Volume 0.001333 m3
- emballage: re170201 Bois. (composant de déchet); quantité 0.019 kg; Code CED 17 02 01; Masse de l'élément 1 kg; Volume 0.000909 m3
- emballage: re170203 Plastique. (composant de déchet); quantité 0.001 kg; Code CED 17 02 03; Masse de l'élément 1 kg; Volume 0.001667 m3

**mt20rpe010a** m Habillage d'une baie de façade
Données techniques: Coût énergétique 31.468 MJ; Émission de CO2 1.078 kg; Code CED 17 06 04; Masse de l'élément 0.34 kg; Volume 0.000567 m3
Déchets:
- emballage: re170203 Plastique; quantité 0.002 kg

**mt20wwa031** U Cartouche de 310 cm³ d' adhésif à base de polyuréthane, imperméable
Données techniques: Coût énergétique 84.257 MJ; Émission de CO2 4.112 kg; Code CED 17 09 04; Masse de l'élément 0.45 kg; Volume 0.0003 m3
Déchets:
- emballage: re170203 Plastique; quantité 0.2 kg

**mt08var070** kg Pointes métalliques à tête large
Données techniques: Coût énergétique 9.830 MJ; Émission de CO2 0.510 kg; Code CED 17 04 05; Masse de l'élément 1 kg; Volume 0.000476 m3

**mt28mop310ma** kg Mortier acrylique
Données techniques: Coût énergétique 15.053 MJ; Émission de CO2 0.575 kg; Code CED 17 09 04; Masse de l'élément 1 kg; Volume 0.000667 m3
Déchets:
- emballage: re170203 Plastique; quantité 0.003 kg
