# Retrait d'un garde-corps métallique

- Propriété du fichier: CYPE Ingenieros S.A.
- Format: FIEBDC-3/2016
- Logiciel: Générateur de prix de la construction. CYPE Ingenieros, S.A.
- Date: 27/03/2024
- Devise: EUR
- Coûts indirects: 3 %
- Frais généraux: 13 %
- Bénéfice: 6 %
- TVA: 20 %

## E Enveloppe et finition extérieure

### EG Garde-corps

#### EGD Démolition

**EGD030** m Retrait d'un garde-corps métallique.
Retrait par des moyens manuels et un poste d'oxycoupage, d'un garde-corps métallique en forme droite, de 100 cm de hauteur, situé sur un balcon ou une terrasse de façade et fixé, sans détériorer les éléments constructifs auxquels il est fixé, et chargement manuel dans le camion ou la benne.
Critère d'évaluation économique: Le prix comprend le démontage des accessoires et des éléments de fixation.
Inclut: Retrait de l'élément. Retrait et stockage du matériau enlevé. Nettoyage des restes d'ouvrage. Chargement manuel du matériau enlevé et des restes d'ouvrage dans le camion ou la benne.
Critère pour le métré: Longueur mesurée selon documentation graphique du Projet.
Critère pour le mémoire: On mesurera la longueur réellement démontée selon les spécifications du Projet.

| Code | U | Désignation | Quantité | Prix | Montant |
|---|---|---|---|---|---|
| mq08sol010 | h | Poste d'oxycoupage, avec acétylène comme combustible et oxygène comme comburant. (matériel) | 0.102 | 8.25 | 0.842 |
| mo019 | h | Compagnon professionnel III/CP2 soudeur. (main-d'œuvre) | 0.102 | 29.71 | 3.030 |
| mo113 | h | Ouvrier d'exécution I/OE1 construction. (main-d'œuvre) | 0.204 | 24.51 | 5.000 |
| % | % | Frais de chantier des unités d'ouvrage | 2 % | 8.872 | 0.177 |
|  |  | Coûts directs |  |  | 9.049 |

Déchets:
- démolition: ruo170407 Métaux mélangés. (composant de déchet); quantité 3.638 kg; Code CED 17 04 07; Masse de l'élément 1 kg; Volume 0.000667 m3
