# Porte d'entrée au logement, en PVC

- Propriété du fichier: CYPE Ingenieros S.A.
- Format: FIEBDC-3/2016
- Logiciel: Générateur de prix de la construction. CYPE Ingenieros, S.A.
- Date: 27/03/2024
- Devise: EUR
- Coûts indirects: 3 %
- Frais généraux: 13 %
- Bénéfice: 6 %
- TVA: 20 %

## E Enveloppe et finition extérieure

### EM Menuiseries extérieures

#### EME Portes d'entrée

**EME050** U Porte d'entrée au logement, en PVC.
Porte d'entrée au logement formée d'un panneau massif décoré, réalisé à base de mousse en PVC rigide et d'une structure cellulaire uniforme, à un vantail battant, de dimensions 900x2100 mm, couleur blanche. Comprend précadre en acier galvanisé avec pattes d'ancrage à l'ouvrage, une serrure de sécurité, les ferrures, la mousse de polyuréthane pour remplissage de l'espace entre le cadre et le mur, la réalisation des joints périphériques avec un cordon de silicone neutre et l'ajustement final sur chantier. Élaborée en atelier, avec classification à la perméabilité à l'air selon NF EN 12207, à l'étanchéité à l'eau selon NF EN 12208 et à la résistance à la charge de vent selon NF EN 12210. Totalement montée et testée.
Inclut: Mise en place du précadre. Mise en place de la porte. Ajustement final du vantail. Scellement des joints périphériques.
Critère pour le métré: Nombre d'unités prévues, selon documentation graphique du Projet.
Critère pour le mémoire: On mesurera le nombre d'unités réellement exécutées selon les spécifications du Projet.

| Code | U | Désignation | Quantité | Prix | Montant |
|---|---|---|---|---|---|
| mt24paa010aa | U | Porte d'entrée au logement formée d'un panneau massif décoré, réalisé à base de mousse en PVC rigide et d'une structure cellulaire uniforme, à un vantail battant, de dimensions 900x2100 mm, couleur blanche. (matériau) | 1 | 759.75 | 759.750 |
| mt26pec015b | U | Précadre en acier galvanisé, pour porte d'entrée de PVC à un vantail, avec pattes d'ancrage à l'ouvrage. (matériau) | 1 | 50 | 50.000 |
| mt13blw110a | U | Aérosol de 750 cm³ de mousse de polyuréthane, de 22,5 kg/m³ de densité, 140% d'expansion, 18 N/cm² de résistance à la traction et 20 N/cm² de résistance à la flexion, conductivité thermique 0,04 W/(mK), stable de -40°C à 100°C; à appliquer au pistolet; selon NF EN 13165. (matériau) | 0.1 | 7.2 | 0.720 |
| mt15sja100 | U | Cartouche de mastic de silicone neutre. (matériau) | 0.2 | 3.13 | 0.626 |
| mo020 | h | Compagnon professionnel III/CP2 construction. (main-d'œuvre) | 0.5 | 29.25 | 14.625 |
| mo113 | h | Ouvrier d'exécution I/OE1 construction. (main-d'œuvre) | 0.5 | 24.51 | 12.255 |
| mo018 | h | Compagnon professionnel III/CP2 menuisier PVC et métal. (main-d'œuvre) | 0.5 | 29.71 | 14.855 |
| mo059 | h | Ouvrier professionnel II/OP menuisier PVC et métal. (main-d'œuvre) | 0.25 | 26.1 | 6.525 |
| % | % | Frais de chantier des unités d'ouvrage | 2 % | 859.356 | 17.187 |
|  |  | Coûts directs |  |  | 876.543 |

Déchets:
- pose: mt13blw110a; facteur de déchet 0.024
- pose: mt15sja100 Cartouche de mastic de silicone neutre; facteur de déchet 0.06

## Ressources

**mt24paa010aa** U Porte d'entrée au logement formée d'un panneau massif décoré
Données techniques: Coût énergétique 2175.930 MJ; Émission de CO2 226.924 kg
Déchets:
- emballage: re170203 Plastique. (composant de déchet); quantité 0.132 kg; Code CED 17 02 03; Masse de l'élément 1 kg; Volume 0.001667 m3
- emballage: re170604 Matériaux d'isolation distincts de ceux spécifiés dans les codes 17 06 01 et 17 06 03. (composant de déchet); quantité 0.027 kg; Code CED 17 06 04; Masse de l'élément 1 kg; Volume 0.001667 m3

**mt13blw110a** U Aérosol de 750 cm³ de mousse de polyuréthane
Données techniques: Coût énergétique 4.178 MJ; Émission de CO2 0.208 kg; Code CED 17 06 04; Masse de l'élément 0.01875 kg; Volume 0.000031 m3
Déchets:
- emballage: re150104 Emballages métalliques. (composant de déchet); quantité 0.15 kg; Code CED 15 01 04; Masse de l'élément 1 kg; Volume 0.001667 m3

**mt15sja100** U Cartouche de mastic de silicone neutre
Données techniques: Coût énergétique 87.088 MJ; Émission de CO2 3.667 kg; Code CED 17 09 04; Masse de l'élément 0.45 kg; Volume 0.0003 m3
Déchets:
- emballage: re170203 Plastique; quantité 0.1 kg
