# Démolition complète d'une toiture terrasse chaude, non accessible, autoprotégée

- Propriété du fichier: CYPE Ingenieros S.A.
- Format: FIEBDC-3/2016
- Logiciel: Générateur de prix de la construction. CYPE Ingenieros, S.A.
- Date: 27/03/2024
- Devise: EUR
- Coûts indirects: 3 %
- Frais généraux: 13 %
- Bénéfice: 6 %
- TVA: 20 %

## E Enveloppe et finition extérieure

### ET Couvertures de toitures terrasses

#### ETD Démolitions

**ETD030** m² Démolition complète d'une toiture terrasse chaude, non accessible, autoprotégée.
Démolition complète d'une toiture terrasse chaude, non accessible, autoprotégée, avec un marteau-piqueur, sans affecter la stabilité des éléments constructifs contigus, et chargement manuel dans le camion ou la benne.
Critère d'évaluation économique: Le prix comprend la démolition de toutes les couches qui composent la toiture, en incluant la couche de la forme de pentes et la démolition des bouches d'écoulement.
Inclut: Démolition de l'élément. Fragmentation des décombres en pièces maniables. Retrait et stockage des décombres. Nettoyage des restes d'ouvrage. Chargement manuel des décombres dans le camion ou la benne.
Critère pour le métré: Surface mesurée selon documentation graphique du Projet.
Critère pour le mémoire: On mesurera la surface réellement démolie selon les spécifications du Projet.

| Code | U | Désignation | Quantité | Prix | Montant |
|---|---|---|---|---|---|
| mq05mai030 | h | Marteau pneumatique. (matériel) | 0.1 | 4.57 | 0.457 |
| mq05pdm110 | h | Compresseur portable diesel moyenne pression 10 m³/min. (matériel) | 0.1 | 7.75 | 0.775 |
| mo112 | h | Ouvrier d'exécution I/OE2 construction. (main-d'œuvre) | 0.1 | 25.31 | 2.531 |
| mo113 | h | Ouvrier d'exécution I/OE1 construction. (main-d'œuvre) | 0.61 | 24.51 | 14.951 |
| % | % | Frais de chantier des unités d'ouvrage | 2 % | 18.714 | 0.374 |
|  |  | Coûts directs |  |  | 19.088 |

Déchets:
- démolition: ruo170101 Béton (bétons, mortiers et préfabriqués). (composant de déchet); quantité 110 kg; Code CED 17 01 01; Masse de l'élément 1 kg; Volume 0.000667 m3
- démolition: ruo170102 Briques. (composant de déchet); quantité 7.651 kg; Code CED 17 01 02; Masse de l'élément 1 kg; Volume 0.0008 m3
- démolition: ruo170302 Mélanges bitumineux distincts de ceux spécifiés dans le code 17 03 01. (composant de déchet); quantité 4 kg; Code CED 17 03 02; Masse de l'élément 1 kg; Volume 0.001 m3
- démolition: ruo170604 Matériaux d'isolation distincts de ceux spécifiés dans les codes 17 06 01 et 17 06 03. (composant de déchet); quantité 2 kg; Code CED 17 06 04; Masse de l'élément 1 kg; Volume 0.001667 m3
- démolition: ruo170904 Déchets mélangés de construction et de démolition distincts de ceux spécifiés dans les codes 17 09 01, 17 09 02 et 17 09 03. (composant de déchet); quantité 0.15 kg; Code CED 17 09 04; Masse de l'élément 1 kg; Volume 0.000667 m3
