# Retrait d'une main courante dans un escalier

- Propriété du fichier: CYPE Ingenieros S.A.
- Format: FIEBDC-3/2016
- Logiciel: Générateur de prix de la construction. CYPE Ingenieros, S.A.
- Date: 27/03/2024
- Devise: EUR
- Coûts indirects: 3 %
- Frais généraux: 13 %
- Bénéfice: 6 %
- TVA: 20 %

## F Aménagements et finitions

### FK Menuiseries intérieures et meubles

#### FKD Démolition

**FKD090** m Retrait d'une main courante dans un escalier.
Retrait avec des moyens manuels d'une main courante, située dans un escalier et fixée par encastrement dans une paroi maçonnée, avec des moyens manuels, sans détériorer les éléments constructifs auxquels elle est fixée, et chargement manuel dans le camion ou la benne.
Critère d'évaluation économique: Le prix comprend le démontage des accessoires et des éléments de fixation.
Inclut: Retrait de l'élément. Retrait et stockage du matériau enlevé. Nettoyage des restes d'ouvrage. Chargement manuel du matériau enlevé et des restes d'ouvrage dans le camion ou la benne.
Critère pour le métré: Longueur mesurée selon documentation graphique du Projet.
Critère pour le mémoire: On mesurera la longueur réellement démontée selon les spécifications du Projet.

| Code | U | Désignation | Quantité | Prix | Montant |
|---|---|---|---|---|---|
| mo113 | h | Ouvrier d'exécution I/OE1 construction. (main-d'œuvre) | 0.121 | 24.51 | 2.966 |
| % | % | Frais de chantier des unités d'ouvrage | 2 % | 2.966 | 0.059 |
|  |  | Coûts directs |  |  | 3.025 |

Déchets:
- démolition: ruo170405 Fer et acier. (composant de déchet); quantité 2.49 kg; Code CED 17 04 05; Masse de l'élément 1 kg; Volume 0.000476 m3
