# Faux plafond continu de panneaux en bois, à hautes performances acoustiques

- Propriété du fichier: CYPE Ingenieros S.A.
- Format: FIEBDC-3/2016
- Logiciel: Générateur de prix de la construction. CYPE Ingenieros, S.A.
- Date: 27/03/2024
- Devise: EUR
- Coûts indirects: 3 %
- Frais généraux: 13 %
- Bénéfice: 6 %
- TVA: 20 %

## F Aménagements et finitions

### FL Revêtements de plafonds

#### FLO Plafonds suspendus non démontables, en bois

**FLO010** m² Faux plafond continu de panneaux en bois, à hautes performances acoustiques.
Faux plafond continu suspendu, situé à une hauteur inférieure à 4 m, constitué de: OSSATURE: ossature métallique cachée, avec profilés en T; PANNEAUX: panneaux en bois, de 1250x300 mm, constitués de côté supérieur de panneau en fibres de bois et résines synthétiques de densité moyenne (MDF), Euroclasse D-s2, d0 de réaction au feu, de 16 mm d'épaisseur, et côté inférieur de planche en bois massif, de 16 mm d'épaisseur, à surface lisse, finition vernie. Comprend les fixations pour l'ancrage des profilés et les accessoires de montage.
Inclut: Implantation du niveau final et des axes de l'ossature modulaire. Fixation de l'ossature modulaire au plancher ou à l'élément porteur. Découpe des panneaux. Fixation des panneaux. Résolution des rencontres et des points singuliers. Réalisation de vides pour la réception d'éventuels éléments d'ancrage et/ou d'installations.
Critère pour le métré: Surface mesurée entre les parements, selon documentation graphique du Projet, sans déduire les trémies pour les installations.
Critère pour le mémoire: On mesurera la surface réellement exécutée selon les spécifications du Projet, sans décompter les trémies pour les installations.

| Code | U | Désignation | Quantité | Prix | Montant |
|---|---|---|---|---|---|
| mt12fpm010d | m² | Panneau en bois, de 1250x300 mm, constitué de côté supérieur de panneau en fibres de bois et résines synthétiques de densité moyenne (MDF), Euroclasse D-s2, d0 de réaction au feu selon NF EN 13501-1, de 16 mm d'épaisseur, et côté inférieur de planche en bois massif, de 16 mm d'épaisseur, à surface lisse, finition vernie, avec usinage des bords et un voile noir phono-absorbant au verso. (matériau) | 1.05 | 65 | 68.250 |
| mt12fpm020a | m² | Structure support pour faux plafonds continus de panneaux en bois, à ossature métallique cachée, avec profilés en T, tiges pour la fixation au plancher ou à l'élément porteur, cornières, fixations pour l'ancrage des profilés et accessoires de montage. (matériau) | 1 | 2.85 | 2.850 |
| mo015 | h | Compagnon professionnel III/CP2 monteur de faux plafonds en plaques de plâtre. (main-d'œuvre) | 0.3 | 30.2 | 9.060 |
| mo082 | h | Ouvrier professionnel II/OP monteur de faux plafonds en plaques de plâtre. (main-d'œuvre) | 0.3 | 26.02 | 7.806 |
| % | % | Frais de chantier des unités d'ouvrage | 2 % | 87.966 | 1.759 |
|  |  | Coûts directs |  |  | 89.725 |

Déchets:
- pose: mt12fpm010d; facteur de déchet 0.0063
- pose: mt12fpm020a; facteur de déchet 0.02

## Ressources

**mt12fpm010d** m² Panneau en bois
Données techniques: Coût énergétique 1432.075 MJ; Émission de CO2 -11.029 kg; Code CED 17 02 01; Masse de l'élément 17.8 kg; Volume 0.016182 m3
Déchets:
- emballage: re170203 Plastique. (composant de déchet); quantité 0.034 kg; Code CED 17 02 03; Masse de l'élément 1 kg; Volume 0.001667 m3

**mt12fpm020a** m² Structure support pour faux plafonds continus de panneaux en bois
Données techniques: Coût énergétique 17.105 MJ; Émission de CO2 0.883 kg; Code CED 17 04 05; Masse de l'élément 1.543 kg; Volume 0.000735 m3
Déchets:
- emballage: re170203 Plastique; quantité 0.02 kg
