# Peinture naturelle d'origine minérale, à l'argile sur parement intérieur de mortier de chaux

- Propriété du fichier: CYPE Ingenieros S.A.
- Format: FIEBDC-3/2016
- Logiciel: Générateur de prix de la construction. CYPE Ingenieros, S.A.
- Date: 27/03/2024
- Devise: EUR
- Coûts indirects: 3 %
- Frais généraux: 13 %
- Bénéfice: 6 %
- TVA: 20 %

## F Aménagements et finitions

### FP Peintures

#### FPG Peintures naturelles d'origine minérale, à l'argile

**FPG040** m² Peinture naturelle d'origine minérale, à l'argile sur parement intérieur de mortier de chaux.
Application manuelle de deux couches de peinture naturelle d'origine minérale, à l'argile, couleur naturelle, diluée avec 100% d'eau, (rendement: 0,4 kg/m² par couche); sur parement intérieur de mortier de chaux, vertical, jusqu'à 3 m de hauteur.
Critère d'évaluation économique: Le prix comprend la protection des éléments du contour qui pourraient être affectés pendant les travaux et la résolution des points singuliers.
Inclut: Préparation et nettoyage préalable du support. Préparation du mélange. Application de deux couches de finition.
Critère pour le métré: Surface mesurée selon documentation graphique du Projet, avec le même critère que le support de base.
Critère pour le mémoire: On mesurera la surface réellement exécutée selon les spécifications du Projet, avec le même critère que le support de base.

| Code | U | Désignation | Quantité | Prix | Montant |
|---|---|---|---|---|---|
| mt27pin020a | kg | Peinture naturelle d'origine minérale, à base d'argile, eau et silicate de potassium, pour intérieur, couleur naturelle, avec un contenu de substances organiques volatiles (VOC) < 5 g/l, à appliquer à la brosse, au rouleau ou au pistolet; Euroclasse A2-s1, d0 de réaction au feu, selon NF EN 13501-1. (matériau) | 0.8 | 6.06 | 4.848 |
| mo038 | h | Compagnon professionnel III/CP2 peintre. (main-d'œuvre) | 0.095 | 29.25 | 2.779 |
| mo076 | h | Ouvrier professionnel II/OP peintre. (main-d'œuvre) | 0.095 | 26.02 | 2.472 |
| % | % | Frais de chantier des unités d'ouvrage | 2 % | 10.099 | 0.202 |
|  |  | Coûts directs |  |  | 10.301 |

Déchets:
- pose: mt27pin020a; facteur de déchet 0.0275

## Ressources

**mt27pin020a** kg Peinture naturelle d'origine minérale
Données techniques: Coût énergétique 10.700 MJ; Émission de CO2 0.846 kg; Code CED 08 01 11; Masse de l'élément 1 kg; Volume 0.001111 m3
Déchets:
- emballage: re170203 Plastique. (composant de déchet); quantité 0.045 kg; Code CED 17 02 03; Masse de l'élément 1 kg; Volume 0.001667 m3
