# Protection de sommet, en PVC. Mise en place sur le mobilier

- Propriété du fichier: CYPE Ingenieros S.A.
- Format: FIEBDC-3/2016
- Logiciel: Générateur de prix de la construction. CYPE Ingenieros, S.A.
- Date: 12/06/2024
- Devise: EUR
- Coûts indirects: 3 %
- Frais généraux: 13 %
- Bénéfice: 6 %
- TVA: 20 %

## F Aménagements et finitions

### FR Protections

#### FRM Protections de mobilier

**FRM020** U Protection de sommet, en PVC. Mise en place sur le mobilier.
Protection de sommet, autoadhésive, en PVC, transparente, avec ailes de 4x4 cm. Mise en place sur le mobilier.
Inclut: Préparation et nettoyage de la surface support. Implantation. Mise en place.
Critère pour le métré: Nombre d'unités prévues, selon documentation graphique du Projet.
Critère pour le mémoire: On mesurera le nombre d'unités réellement mises en place selon les spécifications du Projet.

| Code | U | Désignation | Quantité | Prix | Montant |
|---|---|---|---|---|---|
| mt53pdi211a | U | Protection de sommet, autoadhésive, en PVC, transparente, avec ailes de 4x4 cm, à placer sur le mobilier. (matériau) | 1.05 | 1.06 | 1.113 |
| mo080 | h | Ouvrier professionnel II/OP monteur. (main-d'œuvre) | 0.02 | 26.02 | 0.520 |
| % | % | Frais de chantier des unités d'ouvrage | 2 % | 1.633 | 0.033 |
|  |  | Coûts directs |  |  | 1.666 |
