# Béton cyclopéen

- Propriété du fichier: CYPE Ingenieros S.A.
- Format: FIEBDC-3/2016
- Logiciel: Générateur de prix de la construction. CYPE Ingenieros, S.A.
- Date: 27/03/2024
- Devise: EUR
- Coûts indirects: 3 %
- Frais généraux: 13 %
- Bénéfice: 6 %
- TVA: 20 %

## G Structure et gros oeuvre

### GI Infrastructure: aciers, bétons et coffrages

#### GIB Bétons

**GIB020** m³ Béton cyclopéen.
Béton cyclopéen, réalisé avec béton C16/20 (X0(F); D20; S3; Cl 1,0) prêt à l'emploi et coulage depuis le camion (60% de volume) et galets de 15 à 30 cm de diamètre (40% de volume), pour la réalisation de fondation.
Inclut: Coulage et compactage du béton. Mise en place des pierres dans le béton frais. Séchage du béton.
Critère pour le métré: Volume théorique, selon documentation graphique du Projet.
Critère pour le mémoire: On mesurera le volume théorique exécuté selon les spécifications du Projet, sans inclure les augmentations par excès d'excavation non autorisés.

| Code | U | Désignation | Quantité | Prix | Montant |
|---|---|---|---|---|---|
| mt10hmf030k | m³ | Béton massif C16/20 (X0(F); D20; S3; Cl 1,0), prêt à l'emploi, selon NF EN 206. (matériau) | 0.66 | 112.49 | 74.243 |
| mt01arg100b | m³ | Galets de 15 à 30 cm de diamètre. (matériau) | 0.4 | 19.5 | 7.800 |
| mo045 | h | Compagnon professionnel III/CP2 bétonneur. (main-d'œuvre) | 0.1 | 30.72 | 3.072 |
| mo092 | h | Ouvrier professionnel II/OP bétonneur. (main-d'œuvre) | 0.1 | 27.32 | 2.732 |
| mo113 | h | Ouvrier d'exécution I/OE1 construction. (main-d'œuvre) | 0.8 | 24.51 | 19.608 |
| % | % | Frais de chantier des unités d'ouvrage | 2 % | 107.455 | 2.149 |
|  |  | Coûts directs |  |  | 109.604 |

Déchets:
- pose: mt10hmf030k Béton massif C16/20 (X0(F); D20; S3; Cl 1,0), prêt à l'emploi, selon NF EN 206; facteur de déchet 0.00109903
- pose: mt01arg100b Galets de 15 à 30 cm de diamètre; facteur de déchet 0.00768975

## Ressources

**mt10hmf030k** m³ Béton massif C16/20 (X0(F); D20; S3; Cl 1,0), prêt à l'emploi, selon NF EN 206
Données techniques: Coût énergétique 1840.000 MJ; Émission de CO2 230.000 kg; Code CED 17 01 01; Masse de l'élément 2300 kg; Volume 1.533333 m3

**mt01arg100b** m³ Galets de 15 à 30 cm de diamètre
Données techniques: Coût énergétique 146.250 MJ; Émission de CO2 7.800 kg; Code CED 01 04 08; Masse de l'élément 1950 kg; Volume 1.3 m3
