# Ancrage chimique structural sur une paroi moulée en béton

- Propriété du fichier: CYPE Ingenieros S.A.
- Format: FIEBDC-3/2016
- Logiciel: Générateur de prix de la construction. CYPE Ingenieros, S.A.
- Date: 27/03/2024
- Devise: EUR
- Coûts indirects: 3 %
- Frais généraux: 13 %
- Bénéfice: 6 %
- TVA: 20 %

## G Structure et gros oeuvre

### GS Structures enterrées et semi-enterrées

#### GSB Ouvrages de soutènement en BA

**GSB160** U Ancrage chimique structural sur une paroi moulée en béton.
Ancrage chimique structural sur une paroi moulée en béton, constitué de barre à haute adhérence de 16 mm de diamètre et 100 cm de longueur en acier Fe E 500, fixée avec de la résine époxy dans une perçage de 20 mm de diamètre et 250 mm de profondeur, et chargement manuel des décombres dans le camion ou la benne.
Inclut: Implantation de l'orifice sur le parement de la paroi moulée. Réalisation du trou. Nettoyage de la poussière à l'intérieur du trou. Injection d'une résine époxy. Mise en place de l'armature d'attente. Nettoyage des restes générés. Chargement manuel des décombres dans le camion ou la benne.
Critère pour le métré: Nombre d'unités prévues, selon documentation graphique du Projet.
Critère pour le mémoire: On mesurera le nombre d'unités réellement exécutées selon les spécifications du Projet.

| Code | U | Désignation | Quantité | Prix | Montant |
|---|---|---|---|---|---|
| mt07anq010 | U | Cartouche d'adhésif thixotropique à deux composants à base de résine époxy, de 330 ml, pour connexion de barre à haute adhérence en acier et la paroi moulée. (matériau) | 0.08 | 53.74 | 4.299 |
| mt07aco050c | kg | Barres en acier haute adhérence, Fe E 500, fourni sur chantier en barres brutes, de divers diamètres. (matériau) | 1.58 | 2 | 3.160 |
| mq06eim060 | h | Applicateur manuel pour cartouches d'injection de résines, avec accessoire mélangeur. (matériel) | 0.3 | 1.72 | 0.516 |
| mo042 | h | Compagnon professionnel III/CP2 du béton. (main-d'œuvre) | 0.11 | 30.72 | 3.379 |
| mo089 | h | Ouvrier professionnel II/OP du béton. (main-d'œuvre) | 0.11 | 27.32 | 3.005 |
| % | % | Frais de chantier des unités d'ouvrage | 2 % | 14.359 | 0.287 |
|  |  | Coûts directs |  |  | 14.646 |

Déchets:
- pose: mt07anq010; facteur de déchet 0.03
- pose: mt07aco050c Barres en acier haute adhérence, Fe E 500, fourni sur chantier en barres brutes, de divers diamètres; facteur de déchet 0.0075

## Ressources

**mt07anq010** U Cartouche d'adhésif thixotropique à deux composants à base de résine époxy
Données techniques: Coût énergétique 53.618 MJ; Émission de CO2 2.261 kg; Code CED 17 09 04; Masse de l'élément 0.396 kg; Volume 0.000264 m3
Déchets:
- emballage: re170203 Plastique. (composant de déchet); quantité 0.2 kg; Code CED 17 02 03; Masse de l'élément 1 kg; Volume 0.001667 m3

**mt07aco050c** kg Barres en acier haute adhérence, Fe E 500, fourni sur chantier en barres brutes, de divers diamètres
Données techniques: Coût énergétique 9.830 MJ; Émission de CO2 0.510 kg; Code CED 17 04 05; Masse de l'élément 1 kg; Volume 0.000476 m3
