# Retrait d'un remplissage en extrados de voûte

- Propriété du fichier: CYPE Ingenieros S.A.
- Format: FIEBDC-3/2016
- Logiciel: Générateur de prix de la construction. CYPE Ingenieros, S.A.
- Date: 27/03/2024
- Devise: EUR
- Coûts indirects: 3 %
- Frais généraux: 13 %
- Bénéfice: 6 %
- TVA: 20 %

## G Structure et gros oeuvre

### GV Arcs et voûtes

#### GVD Démolition

**GVD020** m³ Retrait d'un remplissage en extrados de voûte.
Retrait d'un remplissage en extrados de voûte, avec des moyens manuels, et chargement manuel dans le camion ou la benne.
Inclut: Enlèvement du remblai de la voûte. Fragmentation des décombres en pièces maniables. Retrait et stockage des décombres. Nettoyage des restes d'ouvrage. Chargement manuel des décombres dans le camion ou la benne.
Critère pour le métré: Volume mesuré selon documentation graphique du Projet.
Critère pour le mémoire: On mesurera le volume réellement démoli selon les spécifications du Projet.

| Code | U | Désignation | Quantité | Prix | Montant |
|---|---|---|---|---|---|
| mo113 | h | Ouvrier d'exécution I/OE1 construction. (main-d'œuvre) | 1.8 | 24.51 | 44.118 |
| % | % | Frais de chantier des unités d'ouvrage | 2 % | 44.118 | 0.882 |
|  |  | Coûts directs |  |  | 45.000 |

Déchets:
- démolition: ruo170904 Déchets mélangés de construction et de démolition distincts de ceux spécifiés dans les codes 17 09 01, 17 09 02 et 17 09 03. (composant de déchet); quantité 1800 kg; Code CED 17 09 04; Masse de l'élément 1 kg; Volume 0.000667 m3
