# Remplissage de l'extrados de la voûte

- Propriété du fichier: CYPE Ingenieros S.A.
- Format: FIEBDC-3/2016
- Logiciel: Générateur de prix de la construction. CYPE Ingenieros, S.A.
- Date: 27/03/2024
- Devise: EUR
- Coûts indirects: 3 %
- Frais généraux: 13 %
- Bénéfice: 6 %
- TVA: 20 %

## G Structure et gros oeuvre

### GV Arcs et voûtes

#### GVV Voûtes

**GVV020** m³ Remplissage de l'extrados de la voûte.
Remplissage de l'extrados de la voûte avec béton massif C16/20 (X0(F); D20; S2; Cl 1,0), avec des moyens manuels.
Inclut: Extension du matériau de remblai en couches d'épaisseurs uniformes. Réglage de nivellement de la surface de finition.
Critère pour le métré: Volume mesuré selon documentation graphique du Projet.
Critère pour le mémoire: On mesurera le volume réellement exécuté selon les spécifications du Projet.

| Code | U | Désignation | Quantité | Prix | Montant |
|---|---|---|---|---|---|
| mt10hmf030j | m³ | Béton massif C16/20 (X0(F); D20; S2; Cl 1,0), prêt à l'emploi, selon NF EN 206. (matériau) | 1.05 | 107.58 | 112.959 |
| mo020 | h | Compagnon professionnel III/CP2 construction. (main-d'œuvre) | 0.5 | 29.25 | 14.625 |
| mo113 | h | Ouvrier d'exécution I/OE1 construction. (main-d'œuvre) | 1 | 24.51 | 24.510 |
| % | % | Frais de chantier des unités d'ouvrage | 2 % | 152.094 | 3.042 |
|  |  | Coûts directs |  |  | 155.136 |

Déchets:
- pose: mt10hmf030j Béton massif C16/20 (X0(F); D20; S2; Cl 1,0), prêt à l'emploi, selon NF EN 206; facteur de déchet 0.00114648

## Ressources

**mt10hmf030j** m³ Béton massif C16/20 (X0(F); D20; S2; Cl 1,0), prêt à l'emploi, selon NF EN 206
Données techniques: Coût énergétique 1840.000 MJ; Émission de CO2 230.000 kg; Code CED 17 01 01; Masse de l'élément 2300 kg; Volume 1.533333 m3
