# Pieds de scellement non récupérables d'une grue à tour

- Propriété du fichier: CYPE Ingenieros S.A.
- Format: FIEBDC-3/2016
- Logiciel: Générateur de prix de la construction. CYPE Ingenieros, S.A.
- Date: 27/03/2024
- Devise: EUR
- Coûts indirects: 3 %
- Frais généraux: 13 %
- Bénéfice: 6 %
- TVA: 20 %

## P Interventions préalables

### PH Équipements pour travaux en hauteur

#### PHT Grues à tour

**PHT020** U Pieds de scellement non récupérables d'une grue à tour.
Pieds de scellement non récupérables d'une grue à tour pour le transport de matériaux de 40 m de flèche, 1000 kg de charge maximale en pointe et 30 m de hauteur sous crochet dans la fondation. Comprend le certificat de fabrication.
Critère d'évaluation économique: Le prix ne comprend pas la fondation.
Inclut: Montage et mise en place des composants.
Critère pour le métré: Nombre d'unités prévues, selon documentation graphique du Projet.
Critère pour le mémoire: On mesurera le nombre d'unités réellement exécutées selon les spécifications du Projet.

| Code | U | Désignation | Quantité | Prix | Montant |
|---|---|---|---|---|---|
| mt07www020kd | U | Fourniture et mise en place de pieds de scellement non récupérables d'une grue à tour pour le transport de matériaux de 40 m de flèche, 1000 kg de charge maximale en pointe et 30 m de hauteur sous crochet. (matériau) | 1 | 1850 | 1850.000 |
| % | % | Frais de chantier des unités d'ouvrage | 2 % | 1850.000 | 37.000 |
|  |  | Coûts directs |  |  | 1887.000 |
