# Essai dynamique de garde-corps

- Propriété du fichier: CYPE Ingenieros S.A.
- Format: FIEBDC-3/2016
- Logiciel: Générateur de prix de la construction. CYPE Ingenieros, S.A.
- Date: 27/03/2024
- Devise: EUR
- Coûts indirects: 3 %
- Frais généraux: 13 %
- Bénéfice: 6 %
- TVA: 20 %

## Q Contrôle de qualité et essais

### QD Garde-corps

#### QDB Garde-corps

**QDB020** U Essai dynamique de garde-corps.
Essai dynamique avec corps mou à réaliser sur chantier, sur un garde-corps, pour la détermination des charges dynamiques résistées. Comprend le déplacement au chantier et le rapport de résultats.
Inclut: Déplacement sur chantier. Réalisation des essais. Rédaction d'un rapport des résultats des essais réalisés.
Critère pour le métré: Essai à réaliser, selon documentation du Plan de contrôle de qualité.

| Code | U | Désignation | Quantité | Prix | Montant |
|---|---|---|---|---|---|
| mt49bar020 | U | Essai avec un corps mou pour déterminer les charges dynamiques que résiste un garde-corps, comprend le déplacement au site et le rapport des résultats. (matériau) | 1 | 293.33 | 293.330 |
| % | % | Frais de chantier des unités d'ouvrage | 2 % | 293.330 | 5.867 |
|  |  | Coûts directs |  |  | 299.197 |
