# Rapport des résultats de l'essai à la compression des éprouvettes témoin

- Propriété du fichier: CYPE Ingenieros S.A.
- Format: FIEBDC-3/2016
- Logiciel: Générateur de prix de la construction. CYPE Ingenieros, S.A.
- Date: 27/03/2024
- Devise: EUR
- Coûts indirects: 3 %
- Frais généraux: 13 %
- Bénéfice: 6 %
- TVA: 20 %

## Q Contrôle de qualité et essais

### QE Structures en béton

#### QEI Essais informatifs

**QEI040** U Rapport des résultats de l'essai à la compression des éprouvettes témoin.
Rapport des résultats de l'essai, réalisé en laboratoire accrédité dans le domaine technique correspondant, pour déterminer la résistance à la compression d'un béton durci via l'extraction d'éprouvettes témoin, selon NF EN 12504-1.
Inclut: Émission du rapport des résultats.
Critère pour le métré: Nombre d'unités prévues, selon documentation du Plan de contrôle de qualité.

| Code | U | Désignation | Quantité | Prix | Montant |
|---|---|---|---|---|---|
| mt49hoc020 | U | Rapport des résultats d'études de qualité sur la base d'extraction de témoins de béton durci. (matériau) | 1 | 153.73 | 153.730 |
| % | % | Frais de chantier des unités d'ouvrage | 2 % | 153.730 | 3.075 |
|  |  | Coûts directs |  |  | 156.805 |
