# Ensemble des essais de fonctionnement de la piscine

- Propriété du fichier: CYPE Ingenieros S.A.
- Format: FIEBDC-3/2016
- Logiciel: Générateur de prix de la construction. CYPE Ingenieros, S.A.
- Date: 27/03/2024
- Devise: EUR
- Coûts indirects: 3 %
- Frais généraux: 13 %
- Bénéfice: 6 %
- TVA: 20 %

## Q Contrôle de qualité et essais

### QR Essais de fonctionnement

#### QRI Équipements techniques

**QRI060** U Ensemble des essais de fonctionnement de la piscine.
Ensemble des essais de fonctionnement à réaliser par un laboratoire accrédité dans le domaine technique correspondant, pour vérifier le bon comportement des éléments suivants qui composent la piscine: réseau équipotentiel, résistance d'isolation des conducteurs, interrupteurs différentiels, disjoncteurs magnétothermiques, prise de courant, points d'éclairage, éclairage de secours et pompes. Comprend le rapport des résultats.
Inclut: Réalisation des tests. Rédaction du rapport des résultats des tests réalisés.
Critère pour le métré: Essai à réaliser, selon documentation du Plan de contrôle de qualité.
Critère pour le mémoire: Le nombre de tests réalisés sera mesuré par un laboratoire accrédité selon les spécifications du Projet.

| Code | U | Désignation | Quantité | Prix | Montant |
|---|---|---|---|---|---|
| mt49prs190 | U | Essai de fonctionnement pour vérifier le bon comportement de la piscine, comprend le rapport des résultats. (matériau) | 1 | 72 | 72.000 |
| % | % | Frais de chantier des unités d'ouvrage | 2 % | 72.000 | 1.440 |
|  |  | Coûts directs |  |  | 73.440 |
