# Plateforme pour la protection d'un passage de véhicules sur des tranchées

- Propriété du fichier: CYPE Ingenieros S.A.
- Format: FIEBDC-3/2016
- Logiciel: Générateur de prix de la construction. CYPE Ingenieros, S.A.
- Date: 27/03/2024
- Devise: EUR
- Coûts indirects: 3 %
- Frais généraux: 13 %
- Bénéfice: 6 %
- TVA: 20 %

## S Sécurité et santé

### SC Équipements de protection collective

#### SCB Délimitation et protection des bords d'excavation

**SCB030** m² Plateforme pour la protection d'un passage de véhicules sur des tranchées.
Protection d'un passage de véhicules sur des tranchées ouvertes en chaussée, à l'aide d'une plateforme en tôle d'acier de 10 mm d'épaisseur, amortissable en 150 utilisations, appuyée sur un géotextile anti-roche en guise de matériau amortisseur. Comprend le ciment rapide pour éviter la vibration de la tôle au passage des véhicules.
Critère pour le métré: Surface mesurée selon Plan général de coordination en matière de sécurité et de protection de la santé.
Critère pour le mémoire: La surface mesurée sera celle réellement montée selon spécifications d'Étude ou d'Étude Basique de Sécurité et Santé.

| Code | U | Désignation | Quantité | Prix | Montant |
|---|---|---|---|---|---|
| mt50spm050a | m² | Tôle d'acier de 10 mm d'épaisseur, pour la protection des tranchées, des puits et des ouvertures horizontales. (matériau) | 0.007 | 67.68 | 0.474 |
| mt50spm055a | m² | Géotextile anti-roche, en fibres synthétiques, de 6 mm d'épaisseur, poids 900 g/m². (matériau) | 0.17 | 4.03 | 0.685 |
| mt09pce030 | kg | Ciment rapide selon NF EN 197-1, en sacs. (matériau) | 0.84 | 0.18 | 0.151 |
| mq04cag010a | h | Camion grue jusqu'à 6 t de charge maximale. (matériel) | 0.01 | 55.38 | 0.554 |
| mo120 | h | Ouvrier Sécurité et Santé. (main-d'œuvre) | 0.1 | 24.51 | 2.451 |
| % | % | Frais de chantier des unités d'ouvrage | 2 % | 4.315 | 0.086 |
|  |  | Coûts directs |  |  | 4.401 |

Déchets:
- pose: mt50spm050a Tôle d'acier de 10 mm d'épaisseur, pour la protection des tranchées, des puits et des ouvertures horizontales; facteur de déchet 1
- pose: mt50spm055a Géotextile anti-roche, en fibres synthétiques, de 6 mm d'épaisseur, poids 900 g/m²; facteur de déchet 1
- pose: mt09pce030 Ciment rapide selon NF EN 197-1, en sacs; facteur de déchet 0.0063

## Ressources

**mt50spm050a** m² Tôle d'acier de 10 mm d'épaisseur, pour la protection des tranchées, des puits et des ouvertures horizontales
Données techniques: Coût énergétique 766.740 MJ; Émission de CO2 39.780 kg; Code CED 17 04 05; Masse de l'élément 78 kg; Volume 0.037143 m3

**mt50spm055a** m² Géotextile anti-roche, en fibres synthétiques, de 6 mm d'épaisseur, poids 900 g/m²
Données techniques: Coût énergétique 71.386 MJ; Émission de CO2 3.009 kg; Code CED 17 02 03; Masse de l'élément 0.9 kg; Volume 0.0015 m3

**mt09pce030** kg Ciment rapide selon NF EN 197-1, en sacs
Données techniques: Coût énergétique 7.174 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
