# Couvercle en bois pour protection d'un vide d'excavation de fondation profonde

- Propriété du fichier: CYPE Ingenieros S.A.
- Format: FIEBDC-3/2016
- Logiciel: Générateur de prix de la construction. CYPE Ingenieros, S.A.
- Date: 27/03/2024
- Devise: EUR
- Coûts indirects: 3 %
- Frais généraux: 13 %
- Bénéfice: 6 %
- TVA: 20 %

## S Sécurité et santé

### SC Équipements de protection collective

#### SCC Protection des excavations de pieux et de parois moulées

**SCC030** U Couvercle en bois pour protection d'un vide d'excavation de fondation profonde.
Protection d'un vide horizontal d'excavation de pieu de 35 cm de diamètre, jusqu'à bétonnage, réalisée avec des planches en bois de pin de 20x7,2 cm, placées les unes contre les autres jusqu'à couvrir totalement le vide, renforcées dans leur partie inférieure par des planchettes clouées en sens contraire, avec abaissement au niveau du renfort pour hébergement dans le vide du pieu de manière à empêcher son mouvement horizontal, préparée pour supporter une charge ponctuelle de 3 kN. Amortissable en 4 utilisations.
Critère pour le métré: Nombre d'unités prévues, selon Plan général de coordination en matière de sécurité et de protection de la santé.
Critère pour le mémoire: On mesurera le nombre d'unités réellement mises en place selon spécifications d'Étude ou d'Étude Basique de Sécurité et Santé.

| Code | U | Désignation | Quantité | Prix | Montant |
|---|---|---|---|---|---|
| mt50spa050m | m³ | Grosse planche en bois de pin, dimensions 20x7,2 cm. (matériau) | 0.006 | 439.2 | 2.635 |
| mt50spa050g | m³ | Petite planche en bois de pin, dimensions 15x5,2 cm. (matériau) | 0.001 | 424.8 | 0.425 |
| mt50spa101 | kg | Clous en acier. (matériau) | 0.094 | 1.87 | 0.176 |
| mo120 | h | Ouvrier Sécurité et Santé. (main-d'œuvre) | 0.3 | 24.51 | 7.353 |
| % | % | Frais de chantier des unités d'ouvrage | 2 % | 10.589 | 0.212 |
|  |  | Coûts directs |  |  | 10.801 |

Déchets:
- pose: mt50spa050m Grosse planche en bois de pin, dimensions 20x7,2 cm; facteur de déchet 1
- pose: mt50spa050g Petite planche en bois de pin, dimensions 15x5,2 cm; facteur de déchet 1
- pose: mt50spa101 Clous en acier; facteur de déchet 0.0045

## Ressources

**mt50spa050m** m³ Grosse planche en bois de pin, dimensions 20x7,2 cm
Données techniques: Coût énergétique 78108.000 MJ; Émission de CO2 -1069.500 kg; Code CED 17 02 01; Masse de l'élément 575 kg; Volume 0.522727 m3

**mt50spa050g** m³ Petite planche en bois de pin, dimensions 15x5,2 cm
Données techniques: Coût énergétique 78108.000 MJ; Émission de CO2 -1069.500 kg; Code CED 17 02 01; Masse de l'élément 575 kg; Volume 0.522727 m3

**mt50spa101** kg Clous en acier
Données techniques: Coût énergétique 9.830 MJ; Émission de CO2 0.510 kg; Code CED 17 04 05; Masse de l'élément 1 kg; Volume 0.000476 m3
