# Nettoyage d'une cabine ou d'un local provisoire

- Propriété du fichier: CYPE Ingenieros S.A.
- Format: FIEBDC-3/2016
- Logiciel: Générateur de prix de la construction. CYPE Ingenieros, S.A.
- Date: 27/03/2024
- Devise: EUR
- Coûts indirects: 3 %
- Frais généraux: 13 %
- Bénéfice: 6 %
- TVA: 20 %

## S Sécurité et santé

### SP Installations provisoires d'hygiène et de bien-être

#### SPL Nettoyage

**SPL010** U Nettoyage d'une cabine ou d'un local provisoire.
Heures de nettoyage et désinfection de la cabine ou du local provisoire sur chantier, réalisées par un ouvrier d'exécution de construction. Comprend le matériel et les éléments de nettoyage.
Inclut: Travaux de nettoyage.
Critère pour le métré: Nombre d'unités prévues, selon Plan général de coordination en matière de sécurité et de protection de la santé.
Critère pour le mémoire: On mesurera le nombre d'unités réellement exécutées selon spécifications d'Étude ou d'Étude Basique de Sécurité et Santé.

| Code | U | Désignation | Quantité | Prix | Montant |
|---|---|---|---|---|---|
| mo120 | h | Ouvrier Sécurité et Santé. (main-d'œuvre) | 1 | 24.51 | 24.510 |
| % | % | Frais de chantier des unités d'ouvrage | 2 % | 24.510 | 0.490 |
|  |  | Coûts directs |  |  | 25.000 |
