# Accessoires de local ou cabine de chantier pour vestiaires et/ou toilettes

- Propriété du fichier: CYPE Ingenieros S.A.
- Format: FIEBDC-3/2016
- Logiciel: Générateur de prix de la construction. CYPE Ingenieros, S.A.
- Date: 27/03/2024
- Devise: EUR
- Coûts indirects: 3 %
- Frais généraux: 13 %
- Bénéfice: 6 %
- TVA: 20 %

## S Sécurité et santé

### SP Installations provisoires d'hygiène et de bien-être

#### SPM Mobilier et équipement

**SPM010** U Accessoires de local ou cabine de chantier pour vestiaires et/ou toilettes.
Casier individuel (amortissable en 3 utilisations), portemanteaux, banc pour 5 personnes (amortissable en 2 utilisations), miroir, porte-rouleaux (amortissable en 3 utilisations), porte-savon (amortissable en 3 utilisations) dans un local o une cabine de chantier pour vestiaires et/ou toilettes. Comprend le montage et l'installation.
Inclut: Mise en place et fixation des éléments.
Critère pour le métré: Nombre d'unités prévues, selon Plan général de coordination en matière de sécurité et de protection de la santé.
Critère pour le mémoire: On mesurera le nombre d'unités réellement mises en place selon spécifications d'Étude ou d'Étude Basique de Sécurité et Santé.

| Code | U | Désignation | Quantité | Prix | Montant |
|---|---|---|---|---|---|
| mt50mca050 | U | Casier métallique individuel avec clé pour vêtements et chaussures. (matériau) | 0.33 | 108.84 | 35.917 |
| mt50mca010a | U | Portemanteaux pour vestiaires et/ou toilettes. (matériau) | 1 | 9.35 | 9.350 |
| mt50mca070 | U | Banc en bois pour 5 personnes. (matériau) | 0.5 | 128.52 | 64.260 |
| mt50mca010b | U | Miroir pour vestiaires et/ou toilettes. (matériau) | 1 | 17.14 | 17.140 |
| mt50mca020a | U | Porte-rouleaux industriel en acier inoxydable. (matériau) | 0.33 | 38.07 | 12.563 |
| mt50mca020b | U | Porte-savon industriel en acier inoxydable. (matériau) | 0.33 | 36.4 | 12.012 |
| mo120 | h | Ouvrier Sécurité et Santé. (main-d'œuvre) | 0.5 | 24.51 | 12.255 |
| % | % | Frais de chantier des unités d'ouvrage | 2 % | 163.497 | 3.270 |
|  |  | Coûts directs |  |  | 166.767 |
