# Ruban de signalisation avec supports enfoncés dans le terrain

- Propriété du fichier: CYPE Ingenieros S.A.
- Format: FIEBDC-3/2016
- Logiciel: Générateur de prix de la construction. CYPE Ingenieros, S.A.
- Date: 27/03/2024
- Devise: EUR
- Coûts indirects: 3 %
- Frais généraux: 13 %
- Bénéfice: 6 %
- TVA: 20 %

## S Sécurité et santé

### SS Signalisation de chantier

#### SSM Signalisation des zones de travaux

**SSM010** m Ruban de signalisation avec supports enfoncés dans le terrain.
Signalisation et délimitation des zones de travail avec engins de mouvement de terres en fonctionnement avec ruban de signalisation, en plastique, de 8 cm de largeur et 0,05 mm d'épaisseur, imprimé sur les deux faces en bandes de couleur rouge et blanche, fixé à des supports de barre à haute adhérence en acier Fe E 500 de 1,2 m de longueur et 16 mm de diamètre, enfoncés dans le terrain tous les 3,00 m. Comprend le montage, les capuchons protecteurs type champignon, la maintenance dans des conditions sûres durant toute la période de temps requise et le démontage. Les supports étant amortissables en 3 utilisations et les capuchons protecteurs en 3 utilisations.
Critère pour le métré: Longueur mesurée selon Plan général de coordination en matière de sécurité et de protection de la santé.
Critère pour le mémoire: La longueur mesurée sera celle réellement montée selon spécifications d'Étude ou d'Étude Basique de Sécurité et Santé.

| Code | U | Désignation | Quantité | Prix | Montant |
|---|---|---|---|---|---|
| mt50bal010m | m | Ruban de signalisation, en plastique, de 8 cm de largeur et 0,05 mm d'épaisseur, imprimé sur les deux faces en bandes de couleur rouge et blanche. (matériau) | 1 | 0.14 | 0.140 |
| mt07aco050c | kg | Barres en acier haute adhérence, Fe E 500, fourni sur chantier en barres brutes, de divers diamètres. (matériau) | 0.31 | 2 | 0.620 |
| mt50spr045 | U | Bouchon protecteur en PVC, type champignon, de couleur rouge, pour la protection des extrémités des armatures. (matériau) | 0.163 | 0.12 | 0.020 |
| mo120 | h | Ouvrier Sécurité et Santé. (main-d'œuvre) | 0.12 | 24.51 | 2.941 |
| % | % | Frais de chantier des unités d'ouvrage | 2 % | 3.721 | 0.074 |
|  |  | Coûts directs |  |  | 3.795 |

Déchets:
- pose: mt50bal010m; facteur de déchet 1
- pose: mt07aco050c Barres en acier haute adhérence, Fe E 500, fourni sur chantier en barres brutes, de divers diamètres; facteur de déchet 0.0075

## Ressources

**mt50bal010m** m Ruban de signalisation
Données techniques: Coût énergétique 0.581 MJ; Émission de CO2 0.029 kg; Code CED 17 02 03; Masse de l'élément 0.006 kg; Volume 0.00001 m3

**mt07aco050c** kg Barres en acier haute adhérence, Fe E 500, fourni sur chantier en barres brutes, de divers diamètres
Données techniques: Coût énergétique 9.830 MJ; Émission de CO2 0.510 kg; Code CED 17 04 05; Masse de l'élément 1 kg; Volume 0.000476 m3
