# Système "PRESTO IBÉRICA" de contrôle de robinetterie individuelle

- Propriété du fichier: CYPE Ingenieros S.A.
- Format: FIEBDC-3/2016
- Logiciel: Générateur de prix de la construction. CYPE Ingenieros, S.A.
- Date: 27/03/2024
- Devise: EUR
- Coûts indirects: 3 %
- Frais généraux: 13 %
- Bénéfice: 6 %
- TVA: 20 %

## T Équipements techniques

### TB Équipements sanitaires

#### TBR Systèmes de contrôle de robinetteries

**TBR010** U Système "PRESTO IBÉRICA" de contrôle de robinetterie individuelle.
Système Monocontrol "PRESTO IBÉRICA de contrôle de robinetterie individuelle, composé de: ensemble pour contrôle de robinetterie de lavabo, modèle Rada Monocontrol 124 "PRESTO IBÉRICA", constitué de détecteur de mouvement à infrarouge en ABS, portée de 50 à 250 cm, unité de contrôle indépendante et électrovanne de 12 V, avec degré de protection IP55. Comprend les vis et les fixations.
Inclut: Implantation. Montage, fixation et nivellement. Connexion. Contrôle de son bon fonctionnement.
Critère pour le métré: Nombre d'unités prévues, selon documentation graphique du Projet.
Critère pour le mémoire: On mesurera le nombre d'unités réellement mises en place selon les spécifications du Projet.

| Code | U | Désignation | Quantité | Prix | Montant |
|---|---|---|---|---|---|
| mt35pib010ca | U | Ensemble pour contrôle de robinetterie de lavabo, modèle Rada Monocontrol 124 "PRESTO IBÉRICA", constitué de détecteur de mouvement à infrarouge en ABS, portée de 50 à 250 cm, unité de contrôle indépendante et électrovanne de 12 V, avec degré de protection IP55. (matériau) | 1 | 813 | 813.000 |
| mt35www010 | U | Produits complémentaires pour installations électriques. (matériau) | 1 | 1.48 | 1.480 |
| mt37www010 | U | Produits complémentaires pour installations de plomberie. (matériau) | 1 | 1.4 | 1.400 |
| mo008 | h | Compagnon professionnel III/CP2 plombier. (main-d'œuvre) | 0.2 | 30.2 | 6.040 |
| mo107 | h | Ouvrier professionnel II/OP plombier. (main-d'œuvre) | 0.2 | 25.99 | 5.198 |
| mo003 | h | Compagnon professionnel III/CP2 électricien. (main-d'œuvre) | 0.2 | 30.2 | 6.040 |
| mo102 | h | Ouvrier professionnel II/OP électricien. (main-d'œuvre) | 0.2 | 25.99 | 5.198 |
| % | % | Frais de chantier des unités d'ouvrage | 2 % | 838.356 | 16.767 |
|  |  | Coûts directs |  |  | 855.123 |
