# Distributeur de sacs en papier pour serviettes hygiéniques

- Propriété du fichier: CYPE Ingenieros S.A.
- Format: FIEBDC-3/2016
- Logiciel: Générateur de prix de la construction. CYPE Ingenieros, S.A.
- Date: 27/03/2024
- Devise: EUR
- Coûts indirects: 3 %
- Frais généraux: 13 %
- Bénéfice: 6 %
- TVA: 20 %

## T Équipements techniques

### TB Équipements sanitaires

#### TBT Distributeurs

**TBT060** U Distributeur de sacs en papier pour serviettes hygiéniques.
Distributeur de sacs pour serviettes hygiénique, avec disposition murale, en acier inoxydable AISI 304 avec finition chromée, de 135x90x25 mm.
Inclut: Implantation. Mise en place et fixation.
Critère pour le métré: Nombre d'unités prévues, selon documentation graphique du Projet.
Critère pour le mémoire: On mesurera le nombre d'unités réellement mises en place selon les spécifications du Projet.

| Code | U | Désignation | Quantité | Prix | Montant |
|---|---|---|---|---|---|
| mt31abp082a | U | Distributeur de sacs pour serviettes hygiénique, avec disposition murale, en acier inoxydable AISI 304 avec finition chromée, de 135x90x25 mm. (matériau) | 1 | 38.9 | 38.900 |
| mo107 | h | Ouvrier professionnel II/OP plombier. (main-d'œuvre) | 0.15 | 25.99 | 3.899 |
| % | % | Frais de chantier des unités d'ouvrage | 2 % | 42.799 | 0.856 |
|  |  | Coûts directs |  |  | 43.655 |
