# Douche murale

- Propriété du fichier: CYPE Ingenieros S.A.
- Format: FIEBDC-3/2016
- Logiciel: Générateur de prix de la construction. CYPE Ingenieros, S.A.
- Date: 27/03/2024
- Devise: EUR
- Coûts indirects: 3 %
- Frais généraux: 13 %
- Bénéfice: 6 %
- TVA: 20 %

## T Équipements techniques

### TB Équipements sanitaires

#### TBU Douches

**TBU100** U Douche murale.
Douche murale, finition chromée, avec jet PureRain et bras de douche de 422 mm de longueur, avec tuyau pour conduite de l'eau isolé à l'intérieur pour longévité maximale, limiteur de débit à 9,2 l/min et système anticalcaire. Comprend éléments de fixation.
Inclut: Mise en place. Connexion et contrôle de son bon fonctionnement.
Critère pour le métré: Nombre d'unités prévues, selon documentation graphique du Projet.
Critère pour le mémoire: On mesurera le nombre d'unités réellement mises en place selon les spécifications du Projet.

| Code | U | Désignation | Quantité | Prix | Montant |
|---|---|---|---|---|---|
| mt31gro112a | U | Douche murale, finition chromée, avec jet PureRain et bras de douche de 422 mm de longueur, avec tuyau pour conduite de l'eau isolé à l'intérieur pour longévité maximale, limiteur de débit à 9,2 l/min et système anticalcaire, y compris éléments de fixation. (matériau) | 1 | 464.44 | 464.440 |
| mt37www010 | U | Produits complémentaires pour installations de plomberie. (matériau) | 1 | 1.4 | 1.400 |
| mo008 | h | Compagnon professionnel III/CP2 plombier. (main-d'œuvre) | 0.15 | 30.2 | 4.530 |
| % | % | Frais de chantier des unités d'ouvrage | 2 % | 470.370 | 9.407 |
|  |  | Coûts directs |  |  | 479.777 |
