# Démontage d'un conduit métallique individuel, d'évacuation des produits de la combustion de chaudière, chauffage ou chauffe-eau mural

- Propriété du fichier: CYPE Ingenieros S.A.
- Format: FIEBDC-3/2016
- Logiciel: Générateur de prix de la construction. CYPE Ingenieros, S.A.
- Date: 27/03/2024
- Devise: EUR
- Coûts indirects: 3 %
- Frais généraux: 13 %
- Bénéfice: 6 %
- TVA: 20 %

## T Équipements techniques

### TC ECS et chauffage

#### TCD Dépose

**TCD040** m Démontage d'un conduit métallique individuel, d'évacuation des produits de la combustion de chaudière, chauffage ou chauffe-eau mural.
Démontage d'un conduit métallique d'évacuation des produits de la combustion, de 300 mm de diamètre maximum, pour chaudière, chauffage ou chauffe-eau mural, avec sortie directe sur façade ou patio de ventilation, avec des moyens manuels et mécaniques, et chargement manuel dans le camion ou la benne.
Critère d'évaluation économique: Le prix comprend le démontage des accessoires, des supports muraux et des déflecteurs.
Inclut: Démontage de l'élément. Retrait et stockage du matériau démonté. Nettoyage des restes d'ouvrage. Chargement manuel du matériau démonté et des restes d'ouvrage dans le camion ou la benne.
Critère pour le métré: Longueur mesurée du départ du conduit jusqu'à la partie supérieure du déflecteur, selon documentation graphique du Projet.
Critère pour le mémoire: On mesurera, du départ du conduit jusqu'à la partie supérieure du déflecteur, la longueur réellement exécutée selon les spécifications du Projet.

| Code | U | Désignation | Quantité | Prix | Montant |
|---|---|---|---|---|---|
| mo004 | h | Compagnon professionnel III/CP2 chauffagiste. (main-d'œuvre) | 0.12 | 30.2 | 3.624 |
| mo103 | h | Ouvrier professionnel II/OP chauffagiste. (main-d'œuvre) | 0.12 | 25.99 | 3.119 |
| % | % | Frais de chantier des unités d'ouvrage | 2 % | 6.743 | 0.135 |
|  |  | Coûts directs |  |  | 6.878 |
