# Concentrateur de données pour compteurs d'énergie ou d'eau

- Propriété du fichier: CYPE Ingenieros S.A.
- Format: FIEBDC-3/2016
- Logiciel: Générateur de prix de la construction. CYPE Ingenieros, S.A.
- Date: 27/03/2024
- Devise: EUR
- Coûts indirects: 3 %
- Frais généraux: 13 %
- Bénéfice: 6 %
- TVA: 20 %

## T Équipements techniques

### TC ECS et chauffage

#### TCF Dispositifs de contrôle centralisé

**TCF040** U Concentrateur de données pour compteurs d'énergie ou d'eau.
Concentrateur de données pour lecture à distance des compteurs d'énergie ou d'eau jusqu'à un maximum de 20 logements, avec bus de communication M-Bus, écran et clavier, montage sur rail DIN, de 105x94x58 mm. Totalement monté, connecté et testé.
Inclut: Implantation. Mise en place et fixation des éléments. Connexion.
Critère pour le métré: Nombre d'unités prévues, selon documentation graphique du Projet.
Critère pour le mémoire: On mesurera le nombre d'unités réellement exécutées selon les spécifications du Projet.

| Code | U | Désignation | Quantité | Prix | Montant |
|---|---|---|---|---|---|
| mt38alb735a | U | Concentrateur de données pour lecture à distance des compteurs d'énergie ou d'eau jusqu'à un maximum de 20 logements, avec bus de communication M-Bus, écran et clavier, montage sur rail DIN, de 105x94x58 mm. (matériau) | 1 | 1576.85 | 1576.850 |
| mt35cun200a | m | Câble bus blindé à 2 fils, de 1 mm² de section par fil (matériau) | 30 | 0.5 | 15.000 |
| mo005 | h | Compagnon professionnel III/CP2 installateur de climatisation. (main-d'œuvre) | 1 | 30.2 | 30.200 |
| mo104 | h | Ouvrier professionnel II/OP installateur de climatisation. (main-d'œuvre) | 1 | 25.99 | 25.990 |
| % | % | Frais de chantier des unités d'ouvrage | 2 % | 1648.040 | 32.961 |
|  |  | Coûts directs |  |  | 1681.001 |

Déchets:
- pose: mt35cun200a Câble bus blindé à 2 fils, de 1 mm² de section par fil; facteur de déchet 0.0165

## Ressources

**mt38alb735a** U Concentrateur de données pour lecture à distance des compteurs d'énergie ou d'eau jusqu'à un maximum de 20 logements
Données techniques: Coût énergétique 1.157 MJ; Émission de CO2 1.822 kg
Déchets:
- emballage: re150101 Emballages en papier et en carton. (composant de déchet); quantité 2.143 kg; Code CED 15 01 01; Masse de l'élément 1 kg; Volume 0.001333 m3

**mt35cun200a** m Câble bus blindé à 2 fils, de 1 mm² de section par fil
Données techniques: Coût énergétique 3.353 MJ; Émission de CO2 0.119 kg; Code CED 17 04 11; Masse de l'élément 0.09 kg; Volume 0.00006 m3
Déchets:
- emballage: re150101 Emballages en papier et en carton; quantité 0.065 kg
