# Démontage d'une pointe de paratonnerre

- Propriété du fichier: CYPE Ingenieros S.A.
- Format: FIEBDC-3/2016
- Logiciel: Générateur de prix de la construction. CYPE Ingenieros, S.A.
- Date: 27/03/2024
- Devise: EUR
- Coûts indirects: 3 %
- Frais généraux: 13 %
- Bénéfice: 6 %
- TVA: 20 %

## T Équipements techniques

### TF Protections contre la foudre

#### TFD Dépose

**TFD010** U Démontage d'une pointe de paratonnerre.
Démontage d'une pointe de paratonnerre de 6 m de hauteur, située sur une toiture de bâtiment de 20 m de hauteur, en suivant l'ordre des travaux prévus dans le Projet, avec des moyens manuels et mécaniques, sans affecter la stabilité des éléments constructifs auxquels elle peut être fixée, et chargement mécanique dans le camion ou la benne.
Critère d'évaluation économique: Le prix comprend la dépose des accessoires, des supports et du système de mise à la terre.
Inclut: Démontage de l'élément. Retrait et stockage du matériau démonté. Nettoyage des restes d'ouvrage. Chargement mécanique du matériau démonté et des restes d'ouvrage dans le camion ou la benne.
Critère pour le métré: Nombre d'unités prévues, selon documentation graphique du Projet.
Critère pour le mémoire: On mesurera le nombre d'unités réellement démontées selon les spécifications du Projet.

| Code | U | Désignation | Quantité | Prix | Montant |
|---|---|---|---|---|---|
| mo011 | h | Compagnon professionnel III/CP2 monteur. (main-d'œuvre) | 2.2 | 30.2 | 66.440 |
| mo080 | h | Ouvrier professionnel II/OP monteur. (main-d'œuvre) | 2.5 | 26.02 | 65.050 |
| % | % | Frais de chantier des unités d'ouvrage | 2 % | 131.490 | 2.630 |
|  |  | Coûts directs |  |  | 134.120 |

Déchets:
- démolition: ruo170407 Métaux mélangés. (composant de déchet); quantité 65.682 kg; Code CED 17 04 07; Masse de l'élément 1 kg; Volume 0.000667 m3
- démolition: ruo170904 Déchets mélangés de construction et de démolition distincts de ceux spécifiés dans les codes 17 09 01, 17 09 02 et 17 09 03. (composant de déchet); quantité 7.298 kg; Code CED 17 09 04; Masse de l'élément 1 kg; Volume 0.000667 m3
