# Détecteur de gaz, autonome

- Propriété du fichier: CYPE Ingenieros S.A.
- Format: FIEBDC-3/2016
- Logiciel: Générateur de prix de la construction. CYPE Ingenieros, S.A.
- Date: 27/03/2024
- Devise: EUR
- Coûts indirects: 3 %
- Frais généraux: 13 %
- Bénéfice: 6 %
- TVA: 20 %

## T Équipements techniques

### TG Installations de gaz

#### TGL Détection et alarme

**TGL080** U Détecteur de gaz, autonome.
Détecteur de gaz, autonome, pour intérieur, alimentation à 230 V, de 111x70x42 mm, détecte la présence de gaz toxiques et explosifs, tels que les gaz de pétrole liquéfiés (GPL) et gaz naturel, et de fumées d'incendies, avec carcasse en ABS, DELs indiquant l'état de fonctionnement, signal optique intermittent en cas d'alarme, relais de sortie de 12 Vcc, relais avec contacts sans tension, avec possibilité de reset manuel ou automatique, température de travail entre -15°C et 50°C, surface de couverture maximale de 25 m². Comprend les éléments de fixation.
Inclut: Mise en place et fixation. Montage, connexion et contrôle de son bon fonctionnement.
Critère pour le métré: Nombre d'unités prévues, selon documentation graphique du Projet.
Critère pour le mémoire: On mesurera le nombre d'unités réellement exécutées selon les spécifications du Projet.

| Code | U | Désignation | Quantité | Prix | Montant |
|---|---|---|---|---|---|
| mt41die100a | U | Détecteur de gaz, autonome, pour intérieur, alimentation à 230 V, de 111x70x42 mm, détecte la présence de gaz toxiques et explosifs, tels que les gaz de pétrole liquéfiés (GPL) et gaz naturel, et de fumées d'incendies, avec carcasse en ABS, DELs indiquant l'état de fonctionnement, signal optique intermittent en cas d'alarme, relais de sortie de 12 Vcc, relais avec contacts sans tension, avec possibilité de reset manuel ou automatique, température de travail entre -15°C et 50°C, surface de couverture maximale de 25 m², avec éléments de fixation. (matériau) | 1 | 89.54 | 89.540 |
| mo006 | h | Compagnon professionnel III/CP2 installateur de réseaux et d'équipements de détection et de sécurité. (main-d'œuvre) | 0.2 | 30.2 | 6.040 |
| mo105 | h | Ouvrier professionnel II/OP installateur de réseaux et d'équipements de détection et de sécurité. (main-d'œuvre) | 0.2 | 25.99 | 5.198 |
| % | % | Frais de chantier des unités d'ouvrage | 2 % | 100.778 | 2.016 |
|  |  | Coûts directs |  |  | 102.794 |
