# Sprinkler décoratif

- Propriété du fichier: CYPE Ingenieros S.A.
- Format: FIEBDC-3/2016
- Logiciel: Générateur de prix de la construction. CYPE Ingenieros, S.A.
- Date: 27/03/2024
- Devise: EUR
- Coûts indirects: 3 %
- Frais généraux: 13 %
- Bénéfice: 6 %
- TVA: 20 %

## T Équipements techniques

### TI Protections contre les incendies

#### TIF Systèmes fixes d'extinction

**TIF060** U Sprinkler décoratif.
Sprinkler automatique à tête basse caché, réponse normale avec ampoule fusible en verre fragile de 5 mm de diamètre et dissolution alcoolique de couleur rouge, rupture à 68°C, de 1/2" DN 15 mm de diamètre de filet, coefficient de décharge K de 80 (métrique), pression de travail 12 bar, couleur bronze et couvercle plat, finition laquée couleur blanche. Installation encastrée. Comprend les accessoires et les pièces spéciales pour la connexion au réseau de distribution d'eau.
Critère d'évaluation économique: Le prix ne comprend pas les travaux auxiliaires de maçonnerie pour installations.
Inclut: Implantation. Montage, connexion et contrôle de son bon fonctionnement.
Critère pour le métré: Nombre d'unités prévues, selon documentation graphique du Projet.
Critère pour le mémoire: On mesurera le nombre d'unités réellement exécutées selon les spécifications du Projet.

| Code | U | Désignation | Quantité | Prix | Montant |
|---|---|---|---|---|---|
| mt41roc020b | U | Sprinkler automatique à tête basse caché, réponse normale avec ampoule fusible en verre fragile de 5 mm de diamètre et dissolution alcoolique de couleur rouge, rupture à 68°C, de 1/2" DN 15 mm de diamètre de filet, coefficient de décharge K de 80 (métrique), pression de travail 12 bar, couleur bronze et couvercle plat, finition laquée couleur blanche, selon NF EN 12259-1. (matériau) | 1 | 19.37 | 19.370 |
| mt41roc500 | U | Accessoires et pièces spéciales pour la connexion du sprinkler au réseau de distribution d'eau. (matériau) | 1 | 2.71 | 2.710 |
| mo008 | h | Compagnon professionnel III/CP2 plombier. (main-d'œuvre) | 0.25 | 30.2 | 7.550 |
| mo107 | h | Ouvrier professionnel II/OP plombier. (main-d'œuvre) | 0.25 | 25.99 | 6.498 |
| % | % | Frais de chantier des unités d'ouvrage | 2 % | 36.128 | 0.723 |
|  |  | Coûts directs |  |  | 36.851 |
