# Conducteur principal de protection

- Propriété du fichier: CYPE Ingenieros S.A.
- Format: FIEBDC-3/2016
- Logiciel: Générateur de prix de la construction. CYPE Ingenieros, S.A.
- Date: 27/03/2024
- Devise: EUR
- Coûts indirects: 3 %
- Frais généraux: 13 %
- Bénéfice: 6 %
- TVA: 20 %

## T Équipements techniques

### TL Installations électriques

#### TLT Mise à la terre et liaisons équipotentielles

**TLT010** U Conducteur principal de protection.
Conducteur principal de protection constitué d'un conducteur rigide unipolaire en cuivre, isolé, de 16 mm² de section, avec borne principale de terre. Comprend les liaisons. Totalement monté, connecté et testé.
Inclut: Implantation. Connexion au collecteur de terre du tableau électrique. Tracé de la ligne du conducteur principal de protection. Fixation. Connexion à la borne principale de terre.
Critère pour le métré: Nombre d'unités prévues, selon documentation graphique du Projet.
Critère pour le mémoire: On mesurera le nombre d'unités réellement exécutées selon les spécifications du Projet.

| Code | U | Désignation | Quantité | Prix | Montant |
|---|---|---|---|---|---|
| mt35ttc020m | m | Conducteur rigide unipolaire en cuivre, isolé, 16 mm² de section, pour réseau équipotentiel principal. (matériau) | 5 | 1.72 | 8.600 |
| mt35tta070 | U | Borne principale de terre. (matériau) | 1 | 2.57 | 2.570 |
| mt35www020 | U | Produits complémentaires pour installations de prise de terre. (matériau) | 0.1 | 1.15 | 0.115 |
| mo003 | h | Compagnon professionnel III/CP2 électricien. (main-d'œuvre) | 1 | 30.2 | 30.200 |
| % | % | Frais de chantier des unités d'ouvrage | 2 % | 41.485 | 0.830 |
|  |  | Coûts directs |  |  | 42.315 |

Déchets:
- pose: mt35ttc020m Conducteur rigide unipolaire en cuivre, isolé, 16 mm² de section, pour réseau équipotentiel principal; facteur de déchet 0.0155056

## Ressources

**mt35ttc020m** m Conducteur rigide unipolaire en cuivre, isolé, 16 mm² de section, pour réseau équipotentiel principal
Données techniques: Coût énergétique 1.349 MJ; Émission de CO2 0.083 kg; Code CED 17 04 11; Masse de l'élément 0.0356 kg; Volume 0.000024 m3
Déchets:
- emballage: re150101 Emballages en papier et en carton. (composant de déchet); quantité 0.067 kg; Code CED 15 01 01; Masse de l'élément 1 kg; Volume 0.001333 m3
