# Démontage d'un réseau d'installation intérieure d'eau

- Propriété du fichier: CYPE Ingenieros S.A.
- Format: FIEBDC-3/2016
- Logiciel: Générateur de prix de la construction. CYPE Ingenieros, S.A.
- Date: 27/03/2024
- Devise: EUR
- Coûts indirects: 3 %
- Frais généraux: 13 %
- Bénéfice: 6 %
- TVA: 20 %

## T Équipements techniques

### TP Installations de distribution de l'eau

#### TPD Dépose

**TPD120** U Démontage d'un réseau d'installation intérieure d'eau.
Démontage d'un réseau d'installation intérieure d'eau, mis en place superficiellement, qui dessert une surface de 90 m², de la prise de chaque appareil sanitaire jusqu'à la colonne montante, avec des moyens manuels, et chargement manuel dans le camion ou la benne.
Critère d'évaluation économique: Le prix comprend le démontage des vannes, des accessoires et des supports de fixation et l'obturation des conduites connectées à l'élément.
Inclut: Démontage de l'élément. Obturation des conduites connectées à l'installation. Retrait et stockage du matériau démonté. Nettoyage des restes d'ouvrage. Chargement manuel du matériau démonté et des restes d'ouvrage dans le camion ou la benne.
Critère pour le métré: Nombre d'unités prévues, selon documentation graphique du Projet.
Critère pour le mémoire: On mesurera le nombre d'unités réellement démontées selon les spécifications du Projet.

| Code | U | Désignation | Quantité | Prix | Montant |
|---|---|---|---|---|---|
| mo008 | h | Compagnon professionnel III/CP2 plombier. (main-d'œuvre) | 4.914 | 30.2 | 148.403 |
| mo113 | h | Ouvrier d'exécution I/OE1 construction. (main-d'œuvre) | 4.914 | 24.51 | 120.442 |
| % | % | Frais de chantier des unités d'ouvrage | 2 % | 268.845 | 5.377 |
|  |  | Coûts directs |  |  | 274.222 |

Déchets:
- démolition: ruo170407 Métaux mélangés. (composant de déchet); quantité 36.491 kg; Code CED 17 04 07; Masse de l'élément 1 kg; Volume 0.000667 m3
