# Surpresseur pour réseau de récupération des eaux pluviales

- Propriété du fichier: CYPE Ingenieros S.A.
- Format: FIEBDC-3/2016
- Logiciel: Générateur de prix de la construction. CYPE Ingenieros, S.A.
- Date: 27/03/2024
- Devise: EUR
- Coûts indirects: 3 %
- Frais généraux: 13 %
- Bénéfice: 6 %
- TVA: 20 %

## T Équipements techniques

### TP Installations de distribution de l'eau

#### TPS Réservoirs/surpresseurs

**TPS030** U Surpresseur pour réseau de récupération des eaux pluviales.
Surpresseur pour la récupération des eaux pluviales, avec pompe centrifuge multiétapes, en acier inoxydable, autoaspirante, alimentation monophasée (230V/50Hz), débit maximum 5 m³/h, hauteur maximale d'impulsion 42 m, hauteur maximale d'aspiration 8 m, pression maximale de travail 8 bar, puissance nominale du moteur de 0,55 kW, protection IP42, isolation classe F, connexion d'impulsion de 1", connexion d'aspiration de 1", connexion de réalimentation d'eau potable de 3/4", réservoir de réalimentation en eau potable de 11 l avec vanne à flotteur, tableau électrique avec système électronique de contrôle, contrôleur de flux et pressostat, vanne à 3 voies actionnée par un interrupteur à flotteur et connexion pour alarme antidébordement. Totalement monté, connecté et mis en marche par l'entreprise installatrice pour la vérification de son bon fonctionnement.
Inclut: Implantation. Mise en place et fixation du surpresseur. Mise en place et fixation des tuyauteries et des accessoires. Connexion. Mise en marche.
Critère pour le métré: Nombre d'unités prévues, selon documentation graphique du Projet.
Critère pour le mémoire: On mesurera le nombre d'unités réellement exécutées selon les spécifications du Projet.

| Code | U | Désignation | Quantité | Prix | Montant |
|---|---|---|---|---|---|
| mt37bcw800a | U | Surpresseur pour la récupération des eaux pluviales, avec pompe centrifuge multiétapes, en acier inoxydable, autoaspirante, alimentation monophasée (230V/50Hz), débit maximum 5 m³/h, hauteur maximale d'impulsion 42 m, hauteur maximale d'aspiration 8 m, pression maximale de travail 8 bar, puissance nominale du moteur de 0,55 kW, protection IP42, isolation classe F, connexion d'impulsion de 1", connexion d'aspiration de 1", connexion de réalimentation d'eau potable de 3/4", réservoir de réalimentation en eau potable de 11 l avec vanne à flotteur, tableau électrique avec système électronique de contrôle, contrôleur de flux et pressostat, vanne à 3 voies actionnée par un interrupteur à flotteur et connexion pour alarme antidébordement. (matériau) | 1 | 1736.3 | 1736.300 |
| mo008 | h | Compagnon professionnel III/CP2 plombier. (main-d'œuvre) | 0.5 | 30.2 | 15.100 |
| mo107 | h | Ouvrier professionnel II/OP plombier. (main-d'œuvre) | 0.25 | 25.99 | 6.498 |
| % | % | Frais de chantier des unités d'ouvrage | 4 % | 1757.898 | 70.316 |
|  |  | Coûts directs |  |  | 1828.214 |

## Ressources

**mt37bcw800a** U Surpresseur pour la récupération des eaux pluviales
Données techniques: Coût énergétique 0.869 MJ; Émission de CO2 1.367 kg
Déchets:
- emballage: re150101 Emballages en papier et en carton. (composant de déchet); quantité 1.608 kg; Code CED 15 01 01; Masse de l'élément 1 kg; Volume 0.001333 m3
