# Électropompe submersible

- Propriété du fichier: CYPE Ingenieros S.A.
- Format: FIEBDC-3/2016
- Logiciel: Générateur de prix de la construction. CYPE Ingenieros, S.A.
- Date: 27/03/2024
- Devise: EUR
- Coûts indirects: 3 %
- Frais généraux: 13 %
- Bénéfice: 6 %
- TVA: 20 %

## T Équipements techniques

### TQ Installations d'évacuation des eaux usées

#### TQR Récupération des eaux pluviales

**TQR070** U Électropompe submersible.
Électropompe submersible en acier inoxydable, débit maximal 250 l/min, hauteur maximale d'impulsion 10 m, avec moteur, de 0,9 kW, alimentation à 220/240 V et 50-60 Hz, avec régulateur de niveau incorporé et câble électrique de connexion de 10 mètres avec prise de type shuko.
Inclut: Implantation. Mise en place. Connexion et contrôle de son bon fonctionnement.
Critère pour le métré: Nombre d'unités prévues, selon documentation graphique du Projet.
Critère pour le mémoire: On mesurera le nombre d'unités réellement exécutées selon les spécifications du Projet.

| Code | U | Désignation | Quantité | Prix | Montant |
|---|---|---|---|---|---|
| mt37eqp040a | U | Électropompe submersible en acier inoxydable, débit maximal 250 l/min, hauteur maximale d'impulsion 10 m, avec moteur, de 0,9 kW, alimentation à 220/240 V et 50-60 Hz, avec régulateur de niveau incorporé et câble électrique de connexion de 10 mètres avec prise de type shuko. (matériau) | 1 | 375.15 | 375.150 |
| mo008 | h | Compagnon professionnel III/CP2 plombier. (main-d'œuvre) | 0.8 | 30.2 | 24.160 |
| mo107 | h | Ouvrier professionnel II/OP plombier. (main-d'œuvre) | 0.8 | 25.99 | 20.792 |
| % | % | Frais de chantier des unités d'ouvrage | 2 % | 420.102 | 8.402 |
|  |  | Coûts directs |  |  | 428.504 |

## Ressources

**mt37eqp040a** U Électropompe submersible en acier inoxydable
Données techniques: Coût énergétique 284.410 MJ; Émission de CO2 20.541 kg
Déchets:
- emballage: re150101 Emballages en papier et en carton. (composant de déchet); quantité 1.576 kg; Code CED 15 01 01; Masse de l'élément 1 kg; Volume 0.001333 m3
