# Vase d'expansion pour réseau de récupération des eaux pluviales

- Propriété du fichier: CYPE Ingenieros S.A.
- Format: FIEBDC-3/2016
- Logiciel: Générateur de prix de la construction. CYPE Ingenieros, S.A.
- Date: 27/03/2024
- Devise: EUR
- Coûts indirects: 3 %
- Frais généraux: 13 %
- Bénéfice: 6 %
- TVA: 20 %

## T Équipements techniques

### TQ Installations d'évacuation des eaux usées

#### TQR Récupération des eaux pluviales

**TQR080** U Vase d'expansion pour réseau de récupération des eaux pluviales.
Vase d'expansion de 5 l de capacité, pression maximale de 8 bar, 300 mm de hauteur, 150 mm de diamètre, connexion filetée de 1" mâle, pour une température de travail comprise entre -10°C et +100°C. Comprend le support, la vanne d'isolement, le flexible de raccordement et les éléments de fixation.
Inclut: Implantation. Mise en place et fixation. Connexion et contrôle de son bon fonctionnement.
Critère pour le métré: Nombre d'unités prévues, selon documentation graphique du Projet.
Critère pour le mémoire: On mesurera le nombre d'unités réellement exécutées selon les spécifications du Projet.

| Code | U | Désignation | Quantité | Prix | Montant |
|---|---|---|---|---|---|
| mt37eqp030a | U | Vase d'expansion de 5 l de capacité, pression maximale de 8 bar, 300 mm de hauteur, 150 mm de diamètre, connexion filetée de 1" mâle, pour une température de travail comprise entre -10°C et +100°C, avec support, vanne d'isolement, flexible de raccordement et éléments de fixation. (matériau) | 1 | 65.45 | 65.450 |
| mo008 | h | Compagnon professionnel III/CP2 plombier. (main-d'œuvre) | 0.65 | 30.2 | 19.630 |
| mo107 | h | Ouvrier professionnel II/OP plombier. (main-d'œuvre) | 0.65 | 25.99 | 16.894 |
| % | % | Frais de chantier des unités d'ouvrage | 2 % | 101.974 | 2.039 |
|  |  | Coûts directs |  |  | 104.013 |
